# Labor- und Bürogebäude Medizin, 1. Bauabschnitt
Angebotsaufforderung (GAEB DA XML 3.2, DA83)
Projekt: 71588_E9_0001
Währung: EUR
Nebenangebote zugelassen: ja
Abgabeort: SB Region Nord-West, Schloss, 49186 Bad Iburg
Auftraggeber: Staatl. Baumanagement Region Nord-West, (ab 01.01.2022), Schloss, 49186 Bad Iburg, D, Ansprechpartner Vergabestelle, Telefon 05403 7302-500, Fax 05403 7302-999, E-Mail vergabe@sb-rnw.niedersachsen.de
Erstellt mit: GXML Toolbox V3.3 R20230829, iTWO_64 V25.0.650, 06.10.2026

## 1. Baubeschreibung
Bauvorhaben

Auf dem Medizin-Campus am Pophankenweg in Oldenburg soll ein 1. Bauabschnitt für ein Labor- und Bürogebäude für 7 Abteilungen mit vorrangig vorklinischen und klinisch-theoretischen Fächern, sowie klinischen Arbeitsgruppen aus dem Bereich der Grundlagenforschung entstehen. Der Schwerpunkt der Arbeitsweise liegt im Bereich der laborbezogenen Forschung.

Des Weiteren wird hier die Anatomie-Lehre für die Humanmedizin erfolgen.

Kennwerte des Gebäudes
Grundstücksgröße: 23.000 m²
Baufeldgröße: 7.000 m²
Nutzungsfläche 1-7: 5.342,2 m²
BGF: 10.277,0 m²
BRI: 45.280.0 m³

Hauptgebäude
Baunull = +5,20 ü.NHN (OKFF EG)
UG-EG-1.OG-2.OG-3.OG-TZ

Energiezentrale
Baunull = +5,20 ü.NHN (OKFF EG)
UG-EG

1.1.1 Lage der Baustelle, Umgebungsbedingungen, Zufahrtsmöglichkeiten und Beschaffenheit der Zufahrt sowie etwaige Einschränkungen bei ihrer Benutzung:
Der Campus Pophankenweg soll auf einem ca. 23.000 m² großen Grundstück nordwestlich der Innenstadt Oldenburgs und in unmittelbarer Nähe zum Campus Wechloy und Campus Haarentor entstehen.

An das Grundstück grenzt die öffentliche Straße "Im Technologiepark", über welche die Zufahrt erfolgt.
Alle öffentlichen Straßen, Gehwege sowie Parkräume sind freizuhalten.
1.1.2  entfällt

1.1.3 Art und Lage der baulichen Anlage
Das Gebäudekonzept zeigt ein 4-geschossiges Gebäude (EG-3.OG) mit aufgesetzter Technikzentrale als Staffelgeschoss. Das Staffelgeschoss ist kein Vollgeschoss. Das Gebäude verfügt über ein Untergeschoss. Derzeit liegt die Attikahöhe des 4-geschossigen Teils bei ca. 17,455 m und die der TZ bei 22,50m über OKFB, die EFH ist mit 5,20 ü. NHN festgelegt.

Der viergeschossige Baukörper verfügt über eine längliche Grundform mit einer Kantenlänge von ~67 Metern in den Obergeschossen und ~84 m im Erdgeschoss. Die Breite des Hauptgebäudes bertägt ~23 Meter.  Es folgt ein ca. 10 m breiter Anlieferhof als verbindendes Element zur Energiezentrale/ Wertstoffgebäude, die Abmessungen hierzu betragen ~28 * 16,50 m. Das Gebäude ist der Gebäudeklasse 5 zuzuordnen, es handelt sich um einen Sonderbau.

Die Skelettbauweise besteht mit einer Ausnahme der Dachtechnikzentralen aus Stahlbeton, die nichttragenden Brüstungen und Stürze werden von der StB-Decke als Kragarm gehalten. Die Technikzentrale selbst wird als leichte Stahlkonstruktion auf einem ca. 1 m hohem Stahlbetonsockel hergestellt. Die Deckenlasten werden über Stahlbetonstützen und die Wandscheiben der Treppenhaus-/ WC-Kerne in den Baugrund abgetragen. Nichttragende Wände werden in Gipskartonbauweise bzw. Kalksandstein hergestellt. Im Gebäude ist an zentraler Stelle ein Luftraum mit verglastem Dach angeordnet, welcher die Belichtung der angrenzenden Räume wie Foyer, Teeküchen, Labore und Flure etc. gewährleistet. Die übrigen Dachflächen werden teils als begrünte Flachdächer ausgeführt und nehmen Anlagen der Gebäudetechnik sowie Photovoltaikelemente auf.

1.1.4 Verkehrsverhältnisse auf der Baustelle, insbesondere Verkehrsbeschränkungen:
Die Regelungen der Straßenverkehrsordnung (StVO) sind zwingend einzuhalten. Die Zutritts- und Zufahrtskontrolle ist Leistung des AN, ihm obliegt die Organisation, Kontrolle und Dokumentation. Die Baustelle darf nur zum direkten Be- und Entladen angefahren werden. Lieferfahrzeuge sind unmittelbar nach Abschluss des Entladevorgangs zu entfernen.

Parkplätze
Für Kraftfahrzeuge der Arbeitnehmer stehen auf dem Gelände und im Baustellenbereich keine Parkplätze zur Verfügung.

Zufahrt der Baustelle
Die Zufahrt/ der Transport von Materialien kann, wie im Baustelleneinrichtungsplan vorgesehen, über die Straße "Im Technologiepark" erfolgen.

1.1.5 Für den Verkehr freizuhaltende Flächen:
Die Baustelle darf nur über die gekennzeichneten Zu- und Ausgänge betreten werden. Wege für den Personen- bzw. Fahrzeugverkehr auf der Baustelle dürfen nicht durch Bauarbeiten beeinträchtigt werden. Zufahrtswege für Feuerwehr-, Rettungs-, Polizei- und sonstige Hilfsfahrzeuge sind stets freizuhalten. Anderweitige betriebliche Tätigkeiten auf der Baustelle und den Zufahrten, auch durch den Nutzer dürfen nicht durchgeführt werden.

Auf dem Baustellengelände gilt §1 StVO.

Die Zufahrten zum angrenzenden Parkplatz und dem Helmholtz-Institut im Osten des Baugrundstückes sind ständig freizuhalten.

1.1.6 Art, Lage, Maße und Nutzbarkeit der Transporteinrichtungen und Transportwege:
Materialien, Maschinen und Geräte sind dem Arbeitsfortschritt entsprechend an den jeweiligen Verwendungsort auf der Baustelle vom AN zu verbringen. Be- und Entladung sind mit der Objektüberwachung mindestens eine Woche vor der Lieferung abzustimmen.

Der Bereich vor der Baugrubenböschung, dem Sicherheitsstreifen und dem Baugrubenverbau darf nicht als Lagerfläche und/oder Transportweg genutzt werden.

1.1.7 Lage und Ausmaß der dem Auftragnehmer für die Ausführung seiner Leistungen zur Benutzung oder Mitbenutzung überlassenen Flächen:
Die Baustelle wird gemäß den beiliegenden Baustelleneinrichtungsplänen erschlossen.
Die Baustelleneinrichtungsfläche wird dem AN durch die örtliche Bauleitung zugewiesen. Ein Anspruch auf bestimmte Flächen für die eigene BE des AN besteht grundsätzlich nicht. Die zugewiesenen Flächen können unter Umständen gewechselt werden. Hierzu muss vom AN innerhalb von 14 Tagen nach Auftragserteilung der Bedarf an Containeraufstellflächen (u. a. Größe, Anzahl) der Objektüberwachung schriftlich übermittelt werden. Eine Vergütung für das Versetzen der BE ist einzukalkulieren.
Über die beabsichtigte Einrichtung und Organisation der Baustelle hat der AN einen Baustelleneinrichtungsplan auf der Grundlage des BE-Planes des Architekten aufzustellen und der Bauleitung des AG zur Genehmigung vorzulegen. Sämtliche Baustelleneinrichtungsmaßnahmen des AN müssen die gesetzlichen Bestimmungen und Verordnungen einhalten.
Die Baustelleneinrichtung ist unmittelbar nach Abschluss einzelner Leistungen des ANs auf das unbedingt notwendige Maß zu reduzieren. Genehmigungen bzw. das Befolgen behördlicher oder behördenähnlicher Auflagen, die für die Ausführung der Arbeiten notwendig werden, müssen vom AN eingeholt werden, z. B. die Nutzung öffentlichen Grundes für (Mobil-) Kräne, Betonpumpen, Stand- und Abladeflächen etc.

1.1.8 entfällt

1.1.9 entfällt

1.1.10 Besondere umweltrechtliche Vorschriften:
Das "Merkblatt zur Staubminderung auf Großbaustellen" ist vom AN zu beachten und die vorgegebenen Maßnahmen umzusetzen.
Alle zu verwendeten Holzprodukte müssen nachweislich aus nachhaltiger Waldbewirtschaftung kommen.

1.1.11 Entsorgung:
Die Reststoffe sind sortenrein zu entsorgen (d.h. z.B. Kunststoffe und Holz etc.).
Der AN ist verpflichtet, alle durch ihn verursachten Reste und Abfälle, arbeitstäglich zu beseitigen und auf eigene Kosten sortenrein zu entsorgen.

1.1.12 Schutzgebiete oder Schutzzeiten im Bereich der Baustelle, z. B. wegen Forderungen des Gewässer-, Boden-, Natur-, Landschafts- oder Immissionsschutzes, vorliegende Fachgutachten oder dergleichen:
Die Beeinträchtigung der Umgebung durch Lärm, Staub und dem eigentlichen Baubetrieb ist durch geeignete Maßnahmen zu minimieren. Das Immissionsschutzgesetz ist anzuwenden. Die hier enthaltenen Forderungen sind im Angebot zu berücksichtigen und werden nicht gesondert vergütet.

Für den Betrieb der Baustelle gelten folgende Anforderungen, die einzuhalten sind:
(a) Lärmschutz: im Bundes-Immissionsschutzgesetz ist festgelegt, dass jede Baustelle so geplant, eingerichtet und betrieben wird, dass Geräusche, die nach dem Stand der Technik vermeidbar sind, wirksam verhindert werden.
Hierzu sind vorkehrende Maßnahmen zu treffen, die das Ausbreiten von unvermeidbaren Geräuschen von Baustellen auf ein Mindestmaß reduzieren. Die gesetzlichen Vorschriften sind vom AN selbstständig umzusetzen. Sämtliche eingesetzten Baugeräte und Baumaschinen müssen entsprechend dem Stand der Technik schallgedämmt gebaut sein und lärmdämpfend betrieben werden.
(b) Staubarme Baustelle: ein wichtiger Anteil zum Schutz von Beschäftigten auf der Baustelle und zum Schutz der unmittelbaren Umgebung ist die Vermeidung von Staub. Aufgrund der innerstädtischen Lage des Baugrundstücks sind die notwendigen Maßnahmen zur Vermeidung von Staub mit dem SiGeKo einvernehmlich zu klären und vom AN umzusetzen.
Der SiGeKo wird im Rahmen seiner Tätigkeit dies überwachen und protokollieren.
Folgende Maßnahmen sind mindestens einzuhalten: Maschinen und Geräte sind mit einer wirksamen Absaugung zu versehen, Stäube sind an der Entstehungsstelle möglichst vollständig zu erfassen und gefahrlos zu entsorgen.
Die Ausbreitung des Staubs auf unbelastete Arbeitsbereiche ist, soweit technisch möglich, zu verhindern. Ablagerungen sind zu vermeiden. Zur Beseitigung werden Feucht- bzw. Nassverfahren oder saugende Verfahren durchgeführt. Einrichtungen zum Abscheiden, Erfassen von Stäuben müssen dem Stand der Technik entsprechen. Die Einrichtungen müssen regelmäßig gewartet und geprüft sein.
(c) Abfallarme Baustelle: die gesetzlichen Mindestvorschriften des Kreislaufwirtschafts- und Abfallgesetzes müssen erfüllt werden. Darüber hinaus sind die am Bauprozess Beteiligten des AN bezüglich der Abfallvermeidung gezielt zu schulen. Die Bauleitung des AN kontrolliert die Materialtrennung und die korrekte Benutzung der Sammelstellen. Die Baustoffe sind in mineralische Abfälle, Wertstoffe, gemischte Baustellenabfälle, Problemabfälle und gefahrstoffhaltige Abfälle zu trennen.

Hierfür sind Dokumentationsunterlagen, die die Durchführung von sachgerechten Maßnahmen nachprüfbar darlegen, erforderlich und vom AN vorzulegen. Ebenso sind die Entsorgungsnachweise vom AN vorzulegen.

(d) Umweltschutz auf der Baustelle: Es muss sichergestellt werden, dass der Boden nicht durch chemische Verunreinigungen kontaminiert wird.
Die Ausschreibungs- und Angebotsunterlage berücksichtigen den Bodenschutz ausdrücklich. Es wird somit sichergestellt, dass kein umweltgefährdender Stoff (mit den R-Sätzen R50 - R59) oder Stoffe, welche mit dem Gefahrensymbol "umweltgefährlich" gekennzeichnet sind, in Kontakt mit der Umwelt kommt. Die Bauleitung des AN hat für den Bodenschutz während der Bauphase zu sorgen und die getroffenen Maßnahmen zu dokumentieren. Über den Schutz vor chemischen Verunreinigungen hinaus wird der Boden auch vor schädlichen mechanischen Einflüssen geschützt. Schädliche mechanische Einflüsse sind z. B. unnötige Verdichtungen oder eine Vermischung von unterschiedlichsten Bodenschichten.

1.1.13 Schutz Art und Umfang zum Schutz von Bäumen, Pflanzenbeständen, Vegetationsflächen, Verkehrsflächen, Bauteilen, Bauwerken, Grenzsteinen und dergleichen im Bereich der Baustelle:
Bäume sind gemäß Vorgabe der Außenanlagenplanung zu erhalten und während der gesamten Baudurchführung zu schützen. Die Schutzmaßnahmen sind durch das Gewerk Baustellenlogistik vorzunehmen und zu unterhalten. Es ist von allen Baubeteiligten darauf zu achten, dass im Bereich der Bäume keine Lasten abgestellt und der Wurzelbereich der Bäume nicht befahren werden.

1.1.14 Bestätigung, dass die im jeweiligen Bundesland geltenden Anforderungen zu Erkundungs- und ggf. Räumungsmaßnahmen hinsichtlich Kampfmittel erfüllt wurden:
Die Kampfmittelfreiheit wird im Vorfeld durch den AG sichergestellt.

1.1.15 Besondere Anordnungen, Vorschriften und Maßnahmen der Eigentümer:
Kampfmittelverdacht, siehe Seite 11

1.1.16 entfällt

1.1.17 Baufeld:
Die vom AN genutzten Baustellenflächen, Zufahrtsstraßen und Arbeitsbereiche sind ständig sauber zu halten. Alle aus den Leistungen des AN herrührenden Schutt-, Abfall und Verpackungsmaterialien sind jeweils arbeitstäglich zu sammeln, sortieren und kurzfristig abzufahren.

Das Verbrennen von Abfällen, sowie das Grillen sind auf der Baustelle nicht zulässig.

Vorbeugender Brandschutz und Fluchtwege:
Bei Arbeiten mit funkensprühenden Arbeitsgeräten, ist für den vorbeugenden Brandschutz besondere Aufmerksamkeit gefordert. Im Arbeitsbereich sind in ausreichender Stückzahl Feuer-Löschgeräte vorzuhalten. Alle ausgewiesenen Fluchtwege innerhalb und außerhalb des Gebäudes sind grundsätzlich freizuhalten!

Absichern der Lager- und Arbeitsplätze:
Die absichernden Maßnahmen für die Arbeitsplätze und Lagerplätze sind entsprechend den neuesten gültigen Unfallverhütungsvorschriften vorzusehen.
Die ausführende Firma hat ständig dafür Sorge zu tragen, dass die Unfallverhütungsvorschriften in allen Bereichen eingehalten sind und berücksichtigt werden.
Die ausführende Firma übernimmt die Verantwortung, für die Sicherheit der Baustelle, gemäß den Bestimmungen der geltenden Landesbauordnung neuester Fassung.

Gefährdungsbeurteilung des AN:
Gewerkebezogene Gefährdungsanalysen (gem. Arbeitsschutzgesetz Â§ 5 und §6) sind vom AN, vor Beginn der Arbeiten, zu erstellen, dem SIGEKO vorzulegen und auf der Baustelle vorzuhalten.
Schutz bestehender Anlagen:
Mit der Übernahme der Baustelle übernimmt der Auftragnehmer vorhandene Anlagen, wie Be- und Entwässerungsanlagen, Kabel, Staubschutz, Wände, Böden, Decken etc. und ist für die Sicherung der vorhandenen Anlagen bis zur Fertigstellung seiner Arbeiten verantwortlich.

Absturz:
Bei allen eigenen Arbeitsplätzen bei denen Absturzgefahr besteht, hat der AN eigenverantwortlich für die Sicherheit der eigenen Mitarbeiter durch geeignete Maßnahmen zu sorgen.
Herabfallende Gegenstände:

Der AN hat durch Schutzmaßnahmen dafür Sorge zu tragen, dass bei der Erbringung der eigenen Leistung andere Personen nicht durch herabfallende Gegenstände in Gefahr gebracht werden. Sollte dies nicht möglich sein, so sind die Gefahrenbereiche durch Gerüst, Zäune oder Absperrungen zu sichern.

Lastentransporte:
Der AN hat dafür zu sorgen, dass Hebezeuge und Anschlagmittel den Normen und Arbeitsschutzvorschriften entsprechen. Die Bedienung der Hebezeuge darf nur von dazu berechtigten Personen durchgeführt werden. Die zulässigen Belastungen der Hebezeuge sind einzuhalten. Über die Örtlichkeiten, die Zuwegungen und mögliche Aufstellplätze für Hebezeuge hat sich der AN vor Angebotsabgabe zu informieren.

Gefahrstoffe:
Beim Umgang mit Gefahrstoffen sind die Vorschriften zur Kennzeichnung, Lagerung, Umgang, etc. zu beachten und einzuhalten.
Sicherheitsdatenblätter, Gefahrstoff Betriebsanweisungen etc. müssen beim AN und auch auf der Baustelle vorhanden sein. Die Sicherheitsbestimmungen bei der Verarbeitung und Lagerung sind zu beachten.

Brand-/Explosionsgefährdung:
Der AN hat für die eigenen Leistungen geeignete Brand- und Explosionsschutzmaßnahmen vorzusehen. Leicht- oder selbstentzündliche Baustoffe dürfen nur in einer Menge gelagert werden, die für den Fortgang der Arbeiten direkt erforderlich sind. Es dürfen nur Flüssiggasflaschen für den Tagesverbrauch gelagert werden.
Die Regeln des Flaschentransports und der Lagerung auf der Baustelle sind zu beachten.
Der Umgang mit Gefahrstoffen ist der Bauleitung bzw. der Fachbauleitung des AG anzuzeigen. Generell sind Schweißarbeiten mit Brand-/ Explosionsgefahr vom AN der Bauleitung bzw. der Fachbauleitung des AG anzuzeigen bzw. anzumelden, ggf. wird von diesen eine "Schweißerlaubnis"
ausgestellt.

Rauch - und Alkoholverbot:
Der Auftragnehmer verpflichtet sich für seine Mitarbeiter ein Rauch- und Alkoholverbot am Arbeitsplatz zu erlassen und dessen Einhaltung zu überwachen.
Das Alkoholverbot gilt darüber hinaus auf dem gesamten Baugrundstück.
Die Baustellenverordnung des AG ist zu beachten.

1.1.18 Baustellenbesichtigung:
Es wird den Bietern empfohlen die Baustelle und das Umfeld vor Angebotsabgabe zu besichtigen.

1.2. Angaben zur Ausführung

1.2.1 vorgesehene Arbeitsabschnitte, Arbeitsunterbrechungen und Arbeitsbeschränkungen:

Allgemein
Es ist davon auszugehen, dass die Arbeiten parallel mit Arbeiten anderer Gewerke (z. B. Blitzschutz, Geothermie, Infrastruktur), ausgeführt werden. Ein Anspruch auf unterbrechungsfreie und kontinuierliche Ausführung der Arbeiten besteht nicht.

1.3. Ausführungsunterlagen:

1.3.1 Vom AG zur Verfügung gestellte Ausführungsunterlagen:
Es gilt (1) "Ausführungsunterlagen" der Objektbezogenen Vertragsbedingungen Neubau "Universitätsmedizin Oldenburg - UMO 1. BA, Labor- und Bürogebäude Medizin".

## 2. Technische Vorbemerkungen
Lage von Leitungen, Kabeln und dgl.

Der Auftragnehmer hat sich vor Ausführung der Arbeiten über die Lage von Leitungen, Kabeln, Dränen, Kanälen u. dgl. beim Anlagenbetreiber bzw. bei den für die Ver- und Entsorgungsanlagen zuständigen Trägern zu unterrichten.
Die Angaben der Träger bzw. des  Auftraggebers sind vor Ort zu überprüfen.
Der Verlauf der vorhandenen Einrichtungen ist von Knickpunkt zu Knickpunkt mit mindestens 1,5 m langen farbig (z. B. Schwarz-Gelb) markierten Stangen für die gesamte Bauzeit zu markieren.

Software für Mängelmanagement

Nach Vorgabe der örtlichen Objektüberwachung wird für das Mängelmanagement für dieses Bauvorhaben eine entsprechende Software (Beispiel: PlanRadar (https://www.planradar.com/de/)) eingesetzt.
Der AN hat das System für dieses Bauvorhaben zu nutzen und Mängel darüber freizumelden.
Die Nutzung ist für den AN kostenlos. Der AN erhält nach Auftragserteilung per Mail einen Link mit einer Einladung zur kostenlosen Nutzung. Nach Bestätigung des Links kann die Software verwendet werden.

Arbeitsbereiche
Die Arbeitsbereiche des AN müssen bis zum Abschluss der Arbeiten ausreichend abgesperrt sein. Alle erforderlichen Sicherheitsmaßnahmen (auch während der Dunkelheit) müssen vom AN getroffen werden. Sollten bauablaufbedingt Absperrungen, Gerüste o. ä. demontiert werden müssen, ist vorab die Bauleitung und der SiGeKo zu informieren. Nach Abschluss der Arbeiten oder zum Arbeitsende sind entsprechende Vorrichtungen wieder zu montieren.
Die Arbeitsbereiche des AN und alle übrigen benutzten Flächen sind sauber zu halten, die Arbeitsbereiche sind nach Abschluss der Arbeiten bzw. Räumung der Baustelle erforderlichenfalls in den vorherigen Zustand zu versetzen.

Bilddokumentation des Bauvorhabens
Der Auftraggeber behält sich das Recht ein eine Webcam oder Baustellenkameras zur Bilddokumentation / Baustellenbewachung mittels Standbilder zu installieren. Diese erstellen in einen Abstand von mind. 10 min Standbilder, diese dienen ausschließlich zur Dokumentation und Archivierung des Baufortschrittes bzw. zur Baustellenbewachung. Die Vorgaben zur Speicherung personenbezogener Daten gem. der DSGVO werden durch den AG eingehalten. Der Bieter erklärt mit Angebotsabgabe keine Einwände gegen eine vorgenannte Bilddokumentation durch den Auftraggeber zu haben.
Gerüste / Materialtransport
Ein Fassadengerüst an den Außenwänden des Hauptgebäude bis 4.OG, h= ca. 17,455m, und im Bereich Innenhof,  wird im Rahmen der Beauftragung des AN Gerüstbau zur Verfügung gestellt.

Erforderliche Arbeits- und Schutzgerüste über die vorab beschriebenen Außenfassaden werden durch den Auftraggeber nicht gestellt. Alle für die Montage notwendigen Hilfskonstruktionen sind, soweit sie nicht ausdrücklich ausgewiesen sind, durch den AN zu erbringen und in die Einheitspreise einzukalkulieren.
Der Materialtransport ist eigenverantwortlich zu organisieren.

Arbeitsgeräte
Die Wahl der zum Einsatz kommenden Geräte obliegt dem AN. Er hat sich jedoch an die geltenden Richtlinien und Bestimmungen zu halten. Jegliche Einrüstungen, Hilfskonstruktionen und Abstützungen sind, soweit sie nicht ausdrücklich ausgewiesen sind, in die EP einzukalkulieren.

Hausrecht
Der AG, oder bei Abwesenheit sein Vertreter, üben auf der Baustelle dass allgemeine Hausrecht aus.

Ende der Technischen Vorbemerkungen

## 3. Planunterlagen / Planaustausch / Abrechnungseinheiten
3.1 Planunterlagen des AG/Fachplaners
Dem AN werden die erforderlichen Planunterlagen vom AG bzw. der Architekten und etwaiger weiterer Fachplaner generell nur als PDF-Datei bzw. dwg-Datei digital übermittelt. Die Unterlagen sind seitens des AN rechtzeitig, mindestens mit einer Frist von 21 Kalendertagen vor Ausführung des jeweiligen Bauteils, der Ebene oder dergleichen, vom AG schriftlich abzufordern. Es ist eine ausreichende Anzahl an auszudruckenden Plänen einzukalkulieren. Diese Vorgaben sind Richtwerte; Abweichungen sind einzukalkulieren. Die Unterlagen müssen innerhalb von einem Werktag auf der Baustelle zur Verfügung stehen. Für fehlerhafte Montagen durch veraltete Planung haftet der Unternehmer.
Unstimmigkeiten der Ausführungsunterlagen
Vor Beginn der Arbeiten hat der AN die Maße der Zeichnungen auf deren Richtigkeit zu überprüfen. Der AN hat Unstimmigkeiten in den Ausführungsunterlagen der Planungsbeteiligten dem AG oder seinem Vertreter vor Ausführung unverzüglich anzuzeigen. Der AN haftet für Schäden, die durch nicht rechtzeitige Verständigung mit dem AG bzw. seines Vertreters entstehen.
Der Auftragnehmer ist für die richtige Einhaltung der Maße verantwortlich.
Toleranzen
Sofern in den jeweiligen Positionen nichts anderes festgelegt ist, gilt für Ebenheitstoleranzen die DIN 18202, Tabelle 3 mit erhöhten Anforderungen an die Ebenheit.
Stellt der AN im Rahmen der Ausführung seiner Leistungen hier von abweichende Toleranzen fest, so hat er den AG umgehend und schriftlich zu informieren, inkl. der sich daraus ergebenden Konsequenzen (z. B. Änderung der Konstruktion, Kosten, etc.).

3.2 Detailterminpläne
Der AN ist verpflichtet, innerhalb von 14 Kalendertagen nach Auftragserteilung einen detaillierten Einzelterminplan anzufertigen, aus dem die auszuführenden Leistungen, Zwischentermine sowie die Anzahl der eingesetzten Arbeitskräfte (nach Geschossen und Bereichen getrennt) hervorgehen, und dem AG bzw. der Bauleitung zur Genehmigung als PDF-Datei vorzulegen. Dieser Terminplan hat auch alle im Zuge des Aufklärungsgespräches vereinbarten Einzel- und Vorlauffristen zu beinhalten, die der AN bis zum Beginn seiner Arbeiten auf der Baustelle benötigt.

In der Terminplanung hat der AN eine Zeitspanne zur Genehmigung der Zeichnungen durch die Planer von 10 Arbeitstagen (Mo - Fr) vorzusehen.

Die Fristen beginnen ab dem ersten folgenden Arbeitstag nach dem E-Mail-Eingangsdatum der Pläne.

Abrechnungseinheiten

Im Leistungsverzeichnis können folgende Abrechnungseinheiten zur Anwendung kommen:

h = Stunde,
d = Tag,
Wo = Woche,
Mt = Monat,
J = Jahr,
cm = Zentimeter,
cm2 = Quadratzentimeter,
m = Meter,
m2 = Quadratmeter,
m3 = Kubikmeter,
| = Liter,
St = Stück,
kg = Kilogramm,
t = Tonne,
mMt = Meter x Monat,
m2Mt = Quadratmeter x Monat,
m3Mt = Kubikmeter x Monat,
StMt = Stück x Monat.

## 4. Baustelleneinrichtung des AN
4.1 Allgemein

Der AN hat für seine Mitarbeiter Tagesunterkünfte, Materialien, Geräte, Besprechungen, etc. eigene Container, gem. Arbeitsstätten- verordnung und Arbeitsstättenrichtlinie, und alle erforderlichen Hubgeräte, und deren notwendige Fundamente zu liefern und entsprechend (vertragliche Ausführungszeit), vorzuhalten. Die Kosten für die eigene Baustelleneinrichtung ist in die Einheitspreise einzukalkulieren.

Mindestens 2 Kalenderwochen vor Einrichten der Baustelle ist vom AN ein Baustelleneinrichtungsplan der eigenen Leistung unter Berücksichtigung der örtlichen Gegebenheiten zu erstellen und mit dem SIGEKO des Auftraggebers und dem Sicherheitsbeauftragten des Auftragnehmers abzustimmen und dem Auftraggeber zur Genehmigung vorzulegen. Dabei ist zu berücksichtigen, dass etwaige  Vermessungsarbeiten,  insbesondere für Absteckung und Nachprüfung der Straßen-, Wege- und Baugrenzen, nicht behindert werden.

Dem vorliegenden Baustelleneinrichtungsplan sind im Wesentlichen folgende Angaben enthalten:

- Anzahl und Lage von Lagerplätzen
- Wege für Fahrverkehr
- Anzahl der Lager - und Aufenthaltscontainer

Die für die Baustelleneinrichtung zu nutzenden Flächen, Lagerflächen, freizuhaltende Flächen und dergleichen sind im bauseitig erstellten Baustelleneinrichtungsplan unter Angabe des Verwendungszwecks angelegt.

Werden durch die Baustelleneinrichtung Rechte Dritter - insbesondere von Nachbarn - für die Dauer der Bauarbeiten oder vorübergehend und kurzfristig beeinträchtigt, ist der Bauherr oder die Objektüberwachung unverzüglich zu informieren. Das gilt auch im Zweifel über das Vorliegen von Rechten oder bei zu vermutenden Beeinträchtigungen bzw. bei  Beschädigung vorhandener Bauwerke oder Bauteile. Das Aufstellen der Baustelleneinrichtung, die Zufahrt in das Baufeld und der erforderliche An- und Abtransport kann gem. Vorschlag im Baustelleneinrichtungsplan an der Nordseite erfolgen.

Der Auftraggeber stellt Sanitärcontainer gem. Arbeitsstättenrichtlinie zur Nutzung durch alle beauftragten Firmen kostenfrei zur Verfügung.
Das Baugelände und die Flächen der Baustelleneinrichtung werden durch den AN Rohbau eingezäunt.
Zufahrten für Rettungsfahrzeuge auf die Baustelle werden ausgewiesen und sind jederzeit freizuhalten.

Eigene Räume sind mit Hinweisschildern zu versehen (Firmenname, Telefonnummer sowie Name und Mobilfunknummer des zuständigen Firmenbauleiters). Die Sicherung dieser Flächen und Räume obliegt ausschließlich dem AN. Für Notfälle ist der Bauleitung des AG zu verschlossenen Räumen ein beschrifteter Schlüssel (Firmenname und Mobilfunknummer des zuständigen Firmenbauleiters) zu übergeben.
Das Aufstellen von Wohnunterkünften auf dem Baugrundstück ist nicht erlaubt.
Es wird ausdrücklich darauf hingewiesen, dass die elektrische Beheizung von Containeranlagen jeglicher Art  (Tagesunterkünfte, Magazine, Sanitäts- oder Sanitärcontainer, ...) untersagt ist. Die Beschaffung und Lagerung geeigneter alternativer Heizmedien, wie z.B. Flüssiggas o.ä. ist Sache des Auftragnehmers und in die Einheitspreise einzukalkulieren. Dies gilt ebenfalls für sämtliche Räumlichkeiten auf und innerhalb der Baustelle.

Die Weiterleitung und das Heranführen von Baustrom von diesen Verteilerpunkten an den jeweiligen Einsatzort ist Leistung des jeweiligen AN und in die Einheitspreise einzukalkulieren. Es sind max. Leitungslängen von bis zu 100 m einzukalkulieren.

Der Auftraggeber veranlasst ebenfalls eine allgemeine Baubeleuchtung. Die Arbeitsplatzbeleuchtung ist Sache des Auftragnehmers.
Der AG haftet nicht für Schäden, die dem AN durch Witterungseinflüsse, Beschädigungen, Diebstahl, Feuer und Wasser entstehen.

Der Bauzaun wird durch das Gewerk Rohbau gestellt und dient als Schutz der Baustelle und zur Absicherung vor Zutritt unbefugter Personen. Der Auftragnehmer ist verpflichtet, die erforderlichen Maßnahmen zum Schutz vor Winterschäden zu treffen. Dazu gehört auch die ggf. erforderliche Kontrolle der Baustelle, insbesondere der Schutz der Messeinrichtungen unabhängig von deren Rechtsträgerschaft.

4.2  Sicherung Baustelleneinrichtung
Bestandteil ist das arbeitstägliche Verschließen der öffenbaren Teile der bauseitig gestellten Baustelleneinrichtung, soweit sie dem Zugriff Dritter entzogen werden müssen, das Schließen der Gebäudeeingänge einschließlich der Provisorien sowie die Kontrolle darüber, in den Umständen der Baustelle entsprechenden erforderlichen Umfang.

4.3  Besondere Angaben zur Baustelle
Die Benutzung von Räumen innerhalb des Gebäudes als Unterkunft oder Baustofflager ist untersagt.

## 5. Anlagen zum LV, Pläne, Details, Planungen Architekt u. Statiker
Vertragsunterlagen,Planunterlagen, Details und Sonstiges

In den Anlagen sind die Vertragsunterlagen, LV und wesentlichen Planunterlagen für die Kalkulation des AN abgelegt, bezogen auf die einzelnen LV Positionen.

## Grundlagen
1 Grundlagen
Für die Leistungen dieses Gewerks gelten insbesondere ATV DIN 18335 Stahlbauarbeiten, ATV DIN 18360 Metallbauarbeiten, ATV DIN18364 Korrosionsschutzarbeiten an Stahlbauten und die Allgemein Anerkannten Regeln der Technik.
2 Vorbereitung und Planung
Vor Beginn der Arbeiten ist vom AN eine Werkstatt- und Montageplanung zu erstellen und dem AG vor Ausführung zur Prüfung und Freigabe vorzulegen. (Inhalt und Kalkulation Positionsbeschreibung).
Werden vom AG Dimensionierungen genannt, so sind diese als gestalterischer Vorschlag oder als Kalkulationsgrundlage verstehen und durch den AN nach Auftragserhalt prüffähig in der Werk- und Montageplanung nachzuweisen. Sofern die Berechnungen des AN´s andere Dimensionierungen ergeben als die Gestaltungsvorschläge des AG vorsehen, ist dies in Werk- und Montageplanung zur Freigabe durch den AG darzustellen.
Vor Beginn der Ausführung seiner Arbeiten hat der AN eigenverantwortlich vorgegebene Maße und benannte Höhen auf Übereinstimmung mit am Bau vorhandenen Meterrissen und erforderlichenfalls die Maßgenauigkeit des Rohbodens durch Nivellement festzustellen. Bei Überschreitung der Toleranzgrenzen, insbesondere von Winkel- und Ebenheitstoleranzen, ist der Auftraggeber unverzüglich zu verständigen.

3 Ausführung und Konstruktion
3.1 Allgemeine Hinweise
Der AN übergibt dem AG für alle am Bauvorhaben tätigen Mitarbeiter personenbezogene Nachweise über das Bestehen der Schweißerprüfung. Ebenso kann der Nachweis über ausgebildete Schweißaufsichtspersonen gemäß EN 719 vom AG gefordert werden.

Schweißnachweis
Die Qualifikation nach EXC 2 DIN EN 1090-2 ist für die ausgeschriebenen Leistungen erforderlich.
Der Nachweis ist dem Angebot beizufügen.
Verbindungen auf der Baustelle sind geschraubt und nicht geschweißt herzustellen. Erforderliche werkseitige Vorleistungen (z.B. Bohrungen) sind im Zuge der Werkstatt- und Montageplanung entsprechend
vorzusehen und herzustellen.
Alle Konstruktionen sind so weitgehend im Betrieb des AN herzustellen, wie es übliche LKW-Transportkapazitäten zulassen.

Baustellenschweißungen sind ebenso wie Verbindungselemente (Kopfplatten, Bolzen etc.) auf das unvermeidliche Minimum zu reduzieren. Dies gilt insbesondere für feuerverzinkte Konstruktionen, an denen nachträgliche Schweißarbeiten auf das unumgängliche Minimum zu reduzieren sind.
Schweißnähte sind nur geschliffen und gespachtelt als K- bzw. Schweißnähte zulässig.
Der Montagepreis beinhaltet das Aufnehmen und Verfahren der Konstruktionsteile innerhalb der Baustelle, die abschnittsweise Montage und das Richten der Konstruktion, sowie deren Einmessung. Das Ergebnis der
Einmessung ist zu protokollieren und der Bauleitung des AG zu übergeben. Ebenso enthalten ist das Ausbessern und Nachbehandeln von Transport- und Montagebeschädigungen der Beschichtung.

Bei der Herstellung sind die vorgeschriebenen Herstellertoleranzen und Montagetoleranzen nach
DIN EN 1090 einzuhalten. Bautoleranzen sind mit geeigneten Maßnahmen (z.B. Futterblechen) auszugleichen. Futterbleche mit Querkraftbeanspruchung sind mit der Konstruktion zu verschweißen.

3.2 Blitzschutz
Je Etage im Abstand von 10m wird bauseits ein Anschluss für die Fassade in der jeweiligen Geschossdecke vorgesehen.
Der Fassadenbauer muss hier eine gem. Merkblatt-Fassade fachgerechte Anschlussstelle herstellen.

Der AN hat nach Ausführung der Metallarbeiten an Dächern die Tauglichkeit des Montagesystems als Bestandteil des äußeren Blitzschutzes nach VDE nachzuweisen.

Für die Erbringung der nachfolgend beschriebenen Leistungen sind alle für die eigene Leistung notwendigen Kräne, Hebewerkzeuge, Gerüste und Arbeitsgeräte mit in die Positionen einzuberechnen.
Eine gesonderte Position für die Baustelleneinrichtung ist nicht gegeben.

## 3004 Stahlbauarbeiten
Datum: 06.10.2026

### Bereich 01 Tragkonstruktion Technikzentrale

*Hinweis: Hinweis:*
Stahlkonstruktion für Technikzentrale als Dachaufbau im 4.OG, eingeschossig, als Skelettbau, Ausführung gemäß Statik und Zeichnung,
Zeichnungs-Nr 'D 2700 - D 2704'
Bieternachweis bei Angebotsabgabe:
Anforderung DIN EN 1090-1 EXC2 (Execution-Class 2).
Die Stahlträger im Innenbereich haben Brandschutzanforderungen. Eine Brandschutzverkleidung der Träger ist in der Werk- und Montageplanung zu berücksichtigen. Die Ausführung der Brandschutzbekleidung ist nicht Bestandteil der hier ausgeschriebenen Stahlbauarbeiten.

Im Dach des 4.OG sind zwei Temporäre Einbringöffnungen
ca. 2,00x5,51 u. 1,49x5,50m für die TGA vorgesehen.

Ausschreibungsinhalt
- Stahlkonstruktion Technikzentrale 4.OG
Stahlskelettkonstruktion zur Aufnahme der wärmegedämmten Hülle, befestigt auf Stahlbetonaufkantung H 0,85 m ü. OK Rohdecke bzw. auf Rohdecke, Dachfläche mit Tapezblech überdeckt.

Im freibewittertem Bereich befestigt auf bauseitigen Stahlhohlprofil- Füßen.

Konstruktion bestehend aus Stahlstützen, -träger, Rahmenecken und Verbänden etc. gem. Statik

An den Kopfseiten segmentierte Stahlträgerkonstruktion für gerundetet Metall- Blechbekleidung.
An den Stützen der Westfassade (8St) wird ein überfahbares Seilsichrungssystem befestigt. Die Befestigung zum Einschrauben in M16 Gewinde, sowie zum Kontern an der Stahlkonstruktionen ist abzustimmen und einzupreisen.

Planunterlagen
Basisbeschreibung D2700
D2701
D2702
D2703
D2704

Gebäudehöhe über OK Gelände: bis 22,30 m, Windlasten nach DIN EN 1991-1-2, Windzone: 3, Geländekategorie: III

Beanspruchungsgruppe III gem. DIN 4108-3 (Klimabedingter Feuchteschutz)
Die hier beschriebenen statisch bemessenen Stahlprofile sind einschließlich aller erfordlichen Anker-, Kopf- Fußplatten, Schweißungen, Verbindungsmittel, Bolzen, Dübel, Muttern, Bohrungen, Mörtelpatrone, Spannschlösser und Verbindungsplatten etc. in der Position bei der Angebotserstellung und der Ausführung der Stahlbauarbeiten zu berücksichtigen.

Die angegebenen statischen Positionen sind nicht vollständig und wurden lediglich zur  Orientierung im Positionsplan aufgegeben.

Es wird hiermit ausdrücklich darauf hingewiesen, dass die tragende Dachkonstruktion der nachfolgend beschriebenen Stahlträger und Stahlstützen mit einem Gefälle von 2% ausgeführt werden muß. Daraus resultierend sind sämtliche Kopfplatten der Stahlstützen und die oberen Enden der Stahlstützen selbst mit einem entsprechenden Zuschnitt auszuführen und der Aufwand hierfür in dem Angebot vom AN zu kalkulieren. Ebenfalls sind sämtliche Kopfplattenanschlüsse der Stahlträger untereinander, an die Stahlstützen und an die tragenden Stahlbetonteile entsprechend mit einem 2% tigen Anschluss und den damit verbundenen Zuschnitten auszubilden und kalkulatorisch zu berücksichtigen.

Die Schnittzeichnungen stellen die Ausbildung des Gefälles dar.
Die in den Positionen benannten wärmegedämmten Anschlusskörper, sind als bauaufsichtlich zugelassene Anschlüsse zur thermischen Trennung von normal- und querkraftübertragenden Anschlüssen bei Stahlträgern zu bemessen und auszuführen. Die Elemente sind über Schraubverbindungen an die vorgefertigte Stahlkonstruktion anzuschließen.

Die Basis Stahlkonstruktion nimmt die unterschiedlichen Vorgehängten, hinterlüfteten Fassaden auf. Die Befestigungsmöglichkeiten an der Konstruktion sind zwischen AN Fassade und Stahlbau abzustimmen und in der Werkplanung zu berücksichtigen.

Die Abrechnung der Gewichte erfolgt in t (Tonne) bzw. kg (Kilogramm) mit 3 Stellen nach dem Komma. Die Verzinkung bleibt bei den abzurechnenden Gewichten unberücksichtigt und ist lediglich in die Einheitspreise einzurechnen.

#### Abschnitt 01.01 Profilstahlkonstruktion Basis Stahlkonstuktion Wände + Dach (warm)

**01.01.0010 Profilstahlkonstruktion Basis Stahlkonstruktion Wände + Dach (WARM), Achse W1-W12 / B-D**
Herstellen einer Profilstahlkonstruktion als Stahlskelettkonstruktion der Technikzentrale im Technikgeschoss 4.OG, zur Aufnahme der wärmegedämmten Hülle.
Stahlstützen auf Stahlbetonaufkantung H= ca 0,85m ü.OK Rohdecke bzw. Befestigung direkt auf Rohdecke.
Konstruktion bestehend aus Stahlstützen, -trägern, Auswechlungen, Rahmenträger, Rahmenecken und Verbänden etc., in geschweißter und geschraubter Konstruktion, inkl. aller konstruktiv verbindenen und aussteifenden Bestandteile wie Anker- Kopfplatten, Fußplatten, Stegblechverstärkungen etc., Inkl. erforderlicher Bohrungen und bauaufsichtlich zugelassener Befestigungsmittel, Ausführung gem. geprüfter statischer Berechnung und freigegebener Werkstatt- und Montageplanung.
Technikzentrale im Bereich W1-W12 / B-D
Abmessung: ca. 58,60 x  14,60m
Dachgefälle ca. 2%
Einbauhöhe bis 5,5m

-Stahlskelettkonstruktion zur Aufnahme der wärmegdämmten Hülle:

-Stützen auf Rohdecke,
-Dachträgerkonstruktion einschl. Auswechslungsträger,
 2% Dachgefälle,
-Stahlkonstruktion Außenwände Ost,
Stützen auf Stahlbetonsockel, Träger
-Stahlkonstruktion Außenwände West
Stützen auf Stahlbetonsockel, Träger,
-Stahlkonstruktion Außenwände Süd, segmentiert,
Radius ca. 7,01m, Bogenlänge ca. 23,00 m m
mit Höhenübergang 2% Dachgefälle,
Stützen auf Stahlbetonaufkantung, Träger,
-Stahlkonstruktion Außenwände Nord, Übergangsbereich
Stützen, segmentierte Träger, mit Höhenübergang 2% Dachgefälle,
-Stahlkonstruktion Außenwände Nord, gerade
Stützen, Träger, mit Höhenübergang 2% Dachgefälle,

Abmessungen Profile:
Vollwandkonstruktion
HEA 100, HEA 120, HEA 140, HEA160, HEA 200, HEA 240. HEA 260,

Stahlgüte: S 235 JR DIN EN 10025-2, Werkstoff-Nr 1.0038,
Vorbereitungsgrad der Stahloberfläche P2 DIN EN ISO 8501-3,
Korrosionsschutz: werkseitig, Oberfläche: feuerverzinkt DIN EN ISO 1461, Verbindungsmittel in verzinkter Ausführung.

werkseitige Konstruktion geschweißt, Baustellenstöße geschraubterhöhte Maßtoleranzen für Längenmaße, DIN EN ISO 13920 Toleranzklasse A, erhöhte Maßtoleranzen für Winkelmaße, DIN EN ISO 13920 Toleranzklasse B, erhöhte Geradheits-, Ebenheits- und Parallelitätstoleranzen, DIN EN ISO 13920 Toleranzklasse E.

Lieferung und Montage.
Menge: 18,690 t
Kostengruppe DIN 276 2018-12: 361

**01.01.0020 Zulage segmentierter Stahl- Pfettenlträge mit Höhenanpassung, L= 23,0m, 2%**
*** Pauschalposition
Stahlträger der Außenwandkonstruktion Süd, segmentiert,
Radius ca. 7,01m, Bogenlänge ca. 23,00m,
HEA 120,
Stahlträger und Anschlußplatten etc. in Hauptposition enthalten.
20 Stk Segmente
mit  Höhenübergang Gefälle 2%.
Menge: 1,000 psch
Kostengruppe DIN 276 2018-12: 361

**01.01.0030 Zulage segmentierter Stahl- Pfettenlträge mit Höhenanpassung, L=2,75m, 2%**
*** Pauschalposition
Stahlträger der Außenwandkonstruktion Süd, segmentiert,
Radius ca. 7,01m, Bogenlänge ca. 2,75m,
HEA 120,
Stahlträger und Anschlußplatten etc. in Hauptposition enthalten.
3 Stk Segmente
mit  Höhenübergang Gefälle 2%.
Menge: 1,000 psch
Kostengruppe DIN 276 2018-12: 361

**01.01.0040 Zulage segmentierter Stahl- Pfettenlträge mit Höhenanpassung, L=2,55m, 2%**
*** Pauschalposition
Stahlträger der Außenwandkonstruktion Süd, segmentiert
Radius ca. 7,01m, Bogenlänge ca. 2,55m,
HEA 120,
Stahlträger und Anschlußplatten etc. in Hauptposition enthalten.
3 Stk Segmente
mit  Höhenübergang Gefälle 2%.
Menge: 1,000 psch
Kostengruppe DIN 276 2018-12: 361

**01.01.0050 Stahlwechsel Dach Quadrat-Hohlprofil H/B/D 100/100/4mm S235JR verz**
STLB-Bau 2026-04 017
Sonderbauteil, Einbauort Dach, geneigt, Einbauhöhe bis 5 m, aus Quadrat-Hohlprofil, Maße H/B/D 100/100/4 mm, Stahl S235JR DIN EN 10025-2, Werkstoff-Nr 1.0038, Vorbereitungsgrad der Stahloberfläche P2 DIN EN ISO 8501-3, feuerverzinkt DIN EN ISO 1461, werkseitiger Korrosionsschutz,
werkseitige Konstruktion geschweißt,
Baustellenstöße geschraubt.
Menge: 0,690 t
Leistungsbereichkatalog: 017
2.DIN276_08: 361
Kostengruppe DIN 276 2018-12: 361

**01.01.0060 Verbindung Stütze/ Fußplatte an Stahlbetonsockel**
Liefern und Herstellen der Verbindung am HEA140, HEA160; HEA,200, HEA 240,
befindlichen Fußplatte auf der Stahlbetonbrüstung,
Bauteil- Grundplatte unterstopfen mit Mörtel Dicke bis 3 cm.
Befestigung gem. Statikplanung inkl. Bohrung, Verbindungs- und Befestigungsmittel und Mörtelbett. Das Gewicht der Fußplatten ist bereits in der Hauptposition enthalten.

statische Position TZ5-4 Fußpunkt aussen auf STb- Sockel

Die Position beinhaltet die Ankerverbindung mit 2 Stk Hutmuttern pro Kopfplatte, aus verzinktem Stahl.
Menge: 22,000 St
Kostengruppe DIN 276 2018-12: 361

**01.01.0070 Verbindung Stütze/ Fußplatte an Rohbetondecke**
Liefern und Herstellen der Verbindung am HEA120, HEA,200, HEA 240,
befindlichen Fußplatte auf der Stahlbetondecke,
Bauteil- Grundplatte unterstopfen mit Mörtel Dicke bis 3 cm.
Befestigung gem. Statikplanung inkl. Bohrung, Verbindungs- und Befestigungsmittel und Mörtelbett. Das Gewicht der Fußplatten ist bereits in der Hauptposition enthalten.

statische Position TZ5-3 Fußpunkt mittig

Die Position beinhaltet die Verbindung mit je 2 Stk Bolzenankern pro Kopfplatte.

2 Stk Bolzenanker FAZ II Plus 16/5 aus galvanisch verzinktem Stahl
Menge: 7,000 St
Kostengruppe DIN 276 2018-12: 361

**01.01.0080 Verbindung Stahlträger Stahlbetonwand**
Liefern und Herstellen der Verbindung am HEA 260 Träger,
befindlichen Kopfplatte an der Stahlbetonwand,
statische Position TZ 9-2 (alternativ)

Befestigung gem. Statikplanung inkl. Bohrung, Verbindungs- und Befestigungsmittel und Höhenausgleich. Das Gewicht der Grundplatten ist bereits in der Hauptposition enthalten.

Die Position beinhaltet die Verbindung mit 4 Stk Bolzenanker, FAZ II Plus 12/10, pro Kopfplatte, aus galvanisch verzinktem Stahl.
Menge: 3,000 St
Kostengruppe DIN 276 2018-12: 361

**01.01.0090 Verbindung Stahlträger Stahlbetonwand**
Liefern und Herstellen der Verbindung am HEA 260, HEA 160,  Träger,
befindlichen Kopfplatte an der Stahlbetonwand,
statische Position TZ 10-2-1 (alternativ)
gilt auch für statische Position TZ3-2, TZ11, TZ12

Befestigung gem. Statikplanung inkl. Bohrung, Verbindungs- und Befestigungsmittel und Höhenausgleich. Das Gewicht der Grundplatten ist bereits in der Hauptposition enthalten.

Die Position beinhaltet die Verbindung mit 4 Stk Bolzenanker, FAZ II Plus 12/10, pro Kopfplatte, aus galvanisch verzinktem Stahl.
Menge: 4,000 St
Kostengruppe DIN 276 2018-12: 361

**01.01.0100 Einbauteil Auflagerung Stb.-Wand**
Auflager, Einbauort Wand, Einbauhöhe bis 5 m,
Fachwerkkonstruktion aus HEA 120 L in mm 150, mit beidseitiger Platte, Einbauplatte B/H/T in mm 50/114/15, und Stirnplatte B/H/T in mm 250/250/15, Stahl S235J2+N DIN EN 10025-2, Werkstoff-Nr 1.0117, Vorbereitungsgrad der Stahloberfläche P2 DIN EN ISO 8501-3, feuerverzinkt DIN EN ISO 1461, werkseitiger Korrosionsschutz, werkseitige Konstruktion geschweißt,
Baustellenstöße geschraubt, mit Sechskantschrauben DIN 7990, feuerverzinkt DIN EN ISO 10684,
erhöhte Maßtoleranzen für Längenmaße, DIN EN ISO 13920 Toleranzklasse A, erhöhte Maßtoleranzen für Winkelmaße, DIN EN ISO 13920 Toleranzklasse B, erhöhte Geradheits-, Ebenheits- und Parallelitätstoleranzen, DIN EN ISO 13920 Toleranzklasse E, Ausführung gemäß statischer Pos. TZ21
liefern für bauseitigen Einbau.
Menge: 4,000 St
Kostengruppe DIN 276 2018-12: 361

**01.01.0110 Verbindung Stahlträger Stahlbetonwand, Randträger**
Liefern und Herstellen der Verbindung, der am Randträger HEA140, befindlichen Kopfplatte an Bauteil- Grundplatte des Einbauteils/Stahlbetonwand,  Befestigung gem. Statikplanung inkl. Bohrung, Verbindungs- und Befestigungsmittel,
Das Gewicht der Platten ist bereits in der Hauptposition enthalten.
Menge: 3,000 St
Kostengruppe DIN 276 2018-12: 361

**01.01.0120 Verbindung Stahlträger Stahlbetonwand, Randträger**
Liefern und Herstellen der Verbindung, der am Randträger HEA140, befindlichen Kopfplatte an der Stahlbetonwand, mit thermischer Trennung, Kerncompactlager 20mm,
Bauteil- Grundplatte Befestigung gem. Statikplanung inkl. Bohrung, Verbindungs- und Befestigungsmittel, Wärmegedämmter Anschlusskörper,
Das Gewicht der Platten ist bereits in der Hauptposition enthalten.
Menge: 1,000 St
Kostengruppe DIN 276 2018-12: 361

**01.01.0130 Verbindung Stahlträger / Stahltrandträger**
Liefern und Herstellen der Verbindung, der am Randträger HEA140, befindlichen Kopfplatte Randträger im gedämmten Bereich, mit thermischer Trennung, Kerncompactlager 20mm, Bauteil- Grundplatte Befestigung gem. Statikplanung inkl. Bohrung, Verbindungs- und Befestigungsmittel, Wärmegedämmter Anschlusskörper,
Das Gewicht der Platten ist bereits in der Hauptposition enthalten.
Menge: 1,000 St
Kostengruppe DIN 276 2018-12: 361

**01.01.0140 Verbindung Stahlwechsel / Stahlrandträger**
Liefern und Herstellen der Verbindung, der am Stahlwechsel QR 100x4mm befindlichen Kopfplatte mit dem Randträger im gedämmten Bereich, mit thermischer Trennung, Kerncompactlager 20mm, Bauteil- Grundplatte Befestigung gem. Statikplanung inkl. Bohrung, Verbindungs- und Befestigungsmittel, Wärmegedämmter Anschlusskörper,
Das Gewicht der Platten ist bereits in der Hauptposition enthalten.
Menge: 1,000 St
Kostengruppe DIN 276 2018-12: 361

**01.01.0150 Verbindung Stahlwechsel / Betonwand**
Liefern und Herstellen der Verbindung, der am Stahlwechsel QR 100x4mm befindlichen Kopfplatte an Betonwand im gedämmten Bereich, mit thermischer Trennung, Kerncompactlager 20mm, Bauteil- Grundplatte Befestigung gem. Statikplanung inkl. Bohrung, Verbindungs- und Befestigungsmittel, Wärmegedämmter Anschlusskörper,
Das Gewicht der Platten ist bereits in der Hauptposition enthalten.
Menge: 2,000 St
Kostengruppe DIN 276 2018-12: 361

**01.01.0160 Zulage für temporäre Dachöffnung**
herstellen einer temporären Dachöffnung in der Dachträgerkonstruktion, absichern des Öffnungsbereiches und zeitversetzter Einbau der Stahlprofile.
Abmessungen 2,0x5,75m
Menge: 1,000 St
Kostengruppe DIN 276 2018-12: 361

**01.01.0170 Bohrung Träger Durchm. 20-25mm**
STLB-Bau 2026-04 017
Bohrung, in Träger aus Stahl, Durchmesser über 20 bis 25 mm.
Menge: 4,000 St
Leistungsbereichkatalog: 017
2.DIN276_08: 351
Kostengruppe DIN 276 2018-12: 361

**01.01.0180 Bohrung Stütze Durchm. 25-30mm**
STLB-Bau 2026-04 017
Bohrung, in Stütze aus Stahl, Durchmesser über 25 bis 30 mm.
Menge: 4,000 St
Leistungsbereichkatalog: 017
2.DIN276_08: 333
Kostengruppe DIN 276 2018-12: 361

#### Abschnitt 01.02 Rundstäbe in der Dachebene

*Hinweis: Hinweis Diagonalverband in der Dachebene:*
Die nachfolgend beschriebenen Positionen beinhalten die anzubietenden und auszuführenden Arbeiten der Aussteifungsverbände aus Gewindestäben mit den Anschlüssen an die Stahlkonstruktion in der Dachebene der Technikzentrale.
Die Stäbe sind, in versetzter Anordnung, über Flacheisen kraftschlüssig mit den Dachträgern zu verbinden, einschl. der erforderlichen Bohrungen, Bolzen und Spannschlösser etc.
Ausführung gem. Werk- und Montageplanung.
Alle erforderlichen Komponenten sind in die Position einzurechnen.

2x  2x M 24/4.6
2x  2x M 20/4.6
4x  2x M 16/4.6

Die Ausbildung der Anschlussdetails der Verbände ist nicht Bestandteil der statischen Berechnungen. Sie sind in der Werkstattplanung des Stahlbauers aufzunehmen und zur Prüfung einzureichen.

**01.02.0010 Sonderbauteil Zug-Druckstabsystem Rundstahl Durchm. 24mm verz**
*** Bezugsbeschreibung
STLB-Bau 2026-04 017
Sonderbauteil, Einbauhöhe bis 5 m, als Zug-/Druckstabsystem, aus Rundstahl, Durchmesser 24 mm, feuerverzinkt DIN EN ISO 1461, werkseitiger Korrosionsschutz,
Baustellenstöße geschraubt.
Menge: 82,000 kg
Leistungsbereichkatalog: 017
2.DIN276_08: 351
Kostengruppe DIN 276 2018-12: 361

**01.02.0020 Sonderbauteil Zug-Druckstabsystem Rundstahl Durchm. 20mm verz**
*** wie Position 01.02.0010
STLB-Bau 2026-04 017
Durchmesser 20 mm,
Menge: 54,950 kg
Leistungsbereichkatalog: 017
2.DIN276_08: 351
Kostengruppe DIN 276 2018-12: 361

**01.02.0030 Sonderbauteil Zug-Druckstabsystem Rundstahl Durchm. 16mm verz**
*** wie Position 01.02.0010
STLB-Bau 2026-04 017
Durchmesser 16 mm,
Menge: 85,060 kg
Leistungsbereichkatalog: 017
2.DIN276_08: 351
Kostengruppe DIN 276 2018-12: 361

#### Abschnitt 01.03 Rundstäbe in der vertikalen Aussteifungsebene

*Hinweis: Hinweis Diagonalverband in der Wandebene:*
Die nachfolgend beschriebenen Positionen beinhalten die anzubietenden und auszuführenden Arbeiten der Aussteifungsverbände aus Gewindestäben mit den Anschlüssen an die Stahlkonstruktion in der vertikalen Aussteifungsebene (Wandebene) der Technikzentrale.
Die Stäbe sind, in versetzter Anordnung, über Flacheisen kraftschlüssig mit den Stützen und Dachträgern zu verbinden, einschl. der erforderlichen Bohrungen, Bolzen und Spannschlösser etc.
Ausführung gem. Werk- und Montageplanung.
Alle erforderlichen Komponenten sind in die Position einzurechnen.

Statische Position Positionsplan
2x TZ 19  2x M 24/4.6
1x TZ 20  2x M 16/4.6
1x TZ 18  2x M 16/4.6

Die Ausbildung der Anschlussdetails der Verbände ist nicht Bestandteil der statischen Berechnungen. Sie sind in der Werkstattplanung des Stahlbauers aufzunehmen und zur Prüfung einzureichen.

**01.03.0010 Sonderbauteil Zug-Druckstabsystem Rundstahl Durchm. 24mm verz**
*** Bezugsbeschreibung
STLB-Bau 2026-04 017
Sonderbauteil, Einbauhöhe bis 5 m, als Zug-/Druckstabsystem, aus Rundstahl, Durchmesser 24 mm, feuerverzinkt DIN EN ISO 1461, werkseitiger Korrosionsschutz,
Baustellenstöße geschraubt.
Menge: 29,040 kg
Leistungsbereichkatalog: 017
2.DIN276_08: 351
Kostengruppe DIN 276 2018-12: 361

**01.03.0020 Sonderbauteil Zug-Druckstabsystem Rundstahl Durchm. 16mm verz**
*** wie Position 01.03.0010
STLB-Bau 2026-04 017
Durchmesser 16 mm,
Menge: 38,480 kg
Leistungsbereichkatalog: 017
2.DIN276_08: 351
Kostengruppe DIN 276 2018-12: 361

#### Abschnitt 01.04 Proﬁlstahlkonstruktion Basis Stahlkonstruktion frei bewittert

**01.04.0010 Proﬁlstahlkonstruktion Basis Stahlkonstruktion frei bewittert, Achse W12-W13/ B-D**
Herstellen einer Profilstahlkonstruktion als Stahlskelettkonstruktion der Technikzentrale im Technikgeschoss 4.OG, zur Aufnahme der Fassadenhülle ohne Dachfläche.

Konstruktion bestehend aus Stahlstützen, -trägern, Rahlmenträger, Rahmenecken und Verbänden etc., in geschweißter und geschraubter Konstruktion, inkl. aller konstruktiv verbindenen und aussteifenden Bestandteile wie Anker- Stirnplatten, Fußplatten, Stegblechverstärkungen etc., Inkl. erforderlicher Bohrungen und bauaufsichtlich zugelassener Befestigungsmittel, Ausführung gem. geprüfter statischer Berechnung und freigegebener Werkstatt- und Montageplanung.

Technikzentrale im Bereich W12-W13 / B-D
Abmessung: ca. 4,60x13,50m
Einbauhöhe bis 5,50m

-Stahlskelettkonstruktion zur Fortführung der Fassadenbekleidung.
-Stahlstützen auf bauseitigen Stahl- Fußkonstuktionen
ca. H=0,85m ü.OK Rohdecke.
-Dachträgerkonstruktion, 2% Dachgefälle,

-Außenwand Süd
Stützen auf bauseitigen Stahlhohlprofil- Füßen,
Aussteifungen,
segmentierte Trägerkonstruktion,
Radius ca. 7,01m, Bogenlänge ca. 16,60 m
Höhenübergang 2% Dachgefälle,

Abmessungen Profile ca.:
Vollwandkonstruktion
HEA 120, HEA 140, HEA 200

Stahlgüte: S 235 JR DIN EN 10025-2, Werkstoff-Nr 1.0038,
Vorbereitungsgrad der Stahloberfläche P2 DIN EN ISO 8501-3,
Korrosivitätskategorie C3, mäßige Belastung
Korrosionsschutz: Oberfläche feuerverzinkt DIN EN ISO 1461, werkseitiger Korrosionsschutz, entsprechend der vorbeschriebener Korrosionsschutzbehandlung.

Verbindungsmittel in verzinkter Ausführung.

werkseitige Konstruktion geschweißt, Baustellenstöße geschraubterhöhte Maßtoleranzen für Längenmaße, DIN EN ISO 13920 Toleranzklasse A, erhöhte Maßtoleranzen für Winkelmaße, DIN EN ISO 13920 Toleranzklasse B, erhöhte Geradheits-, Ebenheits- und Parallelitätstoleranzen, DIN EN ISO 13920 Toleranzklasse E.

Lieferung und Montage.
Menge: 1,490 t
Kostengruppe DIN 276 2018-12: 361

**01.04.0020 Zulage segmentierter Stahl- Pfettenlträge, L= 16,60m, 2%**
*** Pauschalposition
Stahlträger der Außenwandkonstruktion Süd, segmenitert,
Radius ca. 7,01m, Bogenlänge ca. 16,60m,
HEA 120,
Stahlträger und Anschlußplatten etc. in Hauptposition enthalten.
17 Stk Segmente
mit  Höhenübergang Gefälle 2%.
Menge: 1,000 psch
Kostengruppe DIN 276 2018-12: 361

**01.04.0030 Sonderbauteil Dach Quadrat-Hohlprofil H/B/D 100/100/4mm S235JR verz**
STLB-Bau 2026-04 017
Sonderbauteil, Einbauort Dach, Einbauhöhe bis 5 m, aus Quadrat-Hohlprofil, Maße H/B/D 100/100/4 mm, Stahl S235JR DIN EN 10025-2, Werkstoff-Nr 1.0038, Vorbereitungsgrad der Stahloberfläche P2 DIN EN ISO 8501-3, feuerverzinkt DIN EN ISO 1461, werkseitiger Korrosionsschutz,
werkseitige Konstruktion geschraubt,
Baustellenstöße geschraubt.
Menge: 0,140 t
Leistungsbereichkatalog: 017
2.DIN276_08: 361
Kostengruppe DIN 276 2018-12: 361

**01.04.0040 Verbindung Stütze/Fußplatte an Stahlfußpunkt, Holhprofil**
Liefern und Herstellen der Verbindung am HEA140, HEA200
befindlichen Fußplatte an bauseitigen Stahlfußpunkt aus Stahlhohlprofil mit Kopfplatte,
Befestigung gem. Statikplanung inkl. Bohrung, Verbindungs- und Befestigungsmittel und Höhenausgleich. Das Gewicht der Fußplatten ist bereits in der Hauptposition enthalten.

Die Position beinhaltet die Verbindung mit 2 Stk Bolzenankern pro Kopfplatte aus galvanisch verzinktem Stahl.
Menge: 5,000 St
Kostengruppe DIN 276 2018-12: 361

**01.04.0050 Verbindung Aussteifungsrohr Stahlbetonwand, thermische Trennung**
Liefern und Herstellen der Verbindung, der an der Aussteifung QR 100x4 befindlichen Kopfplatte, einschl. thermischer Trennung, Kerncompactlager 20mm, an bauseitigen Stahlbetonwand.
Befestigung gem. Statikplanung inkl. Bohrung, Verbindungs- und Befestigungsmittel und Höhenausgleich. Das Gewicht der Kopfplatten ist bereits in der Hauptposition enthalten.

Die Position beinhaltet die Verbindung mit 2 Stk Bolzenankern pro Kopfplatte. aus galvanisch verzinktem Stahl.
Menge: 2,000 St
Kostengruppe DIN 276 2018-12: 361

**01.04.0060 Verbindung Aussteifungsrohr Stahlträger, thermische Trennung**
Liefern und Herstellen der Verbindung, der an der Aussteifung QR 100x4 befindlichen Kopfplatte, einschl. thermischer Trennung, Kerncompactlager 20mm, an Stahlträger HEA 160.
Befestigung gem. Statikplanung inkl. Bohrung, Verbindungs- und Befestigungsmittel und Höhenausgleich. Das Gewicht der Kopfplatten ist bereits in der Hauptposition enthalten.

Die Position beinhaltet die Verbindung mit je 2 Stk Schraubverbindungen pro Kopfplatte, aus galvanisch verzinktem Stahl.
Zeichnung D2704
Menge: 1,000 St
Kostengruppe DIN 276 2018-12: 361

**01.04.0070 Verbindung Stahlträger Stahlbetonwand**
Liefern und Herstellen der Verbindung, des,an dem HEA 120 Trägers befindlichen Kopfplatte, an bauseitiger Stahlbetonwand.
Befestigung gem. Statikplanung inkl. Bohrung, Verbindungs- und Befestigungsmittel und Höhenausgleich. Das Gewicht der Kopfplatten ist bereits in der Hauptposition enthalten.
Die Position beinhaltet die Verbindung mit 2 Stk Bolzenankern pro Kopfplatte, aus galvanisch verzinktem Stahl.
Menge: 3,000 St
Kostengruppe DIN 276 2018-12: 361

**01.04.0080 Verbindung Stahlträger / Stahlträger, thermische Trennung**
Liefern und Herstellen der Verbindung, der an dem Stahlträger HEA 120 befindlichen Kopfplatte, einschl. thermischer Trennung, Kerncompactlager 20mm, an Stahlträger HEA 120 im gedämmten Bereich.

Befestigung gem. Statikplanung inkl. Bohrung, Verbindungs- und Befestigungsmittel und Höhenausgleich. Das Gewicht der Kopfplatten ist bereits in der Hauptposition enthalten.

Die Position beinhaltet die Verbindung mit je 2 Stk Schraubverbindungen pro Kopfplatte, aus galvanisch verzinktem Stahl.
Menge: 1,000 St
Kostengruppe DIN 276 2018-12: 361

**01.04.0090 Anschluß Träger mit termischer Trennung**
Liefern und Herstellen der Verbindung des umlaufenden HEA 120 Trägers, einschl. Thermischer Trennung, Kerncompactlager 20mm, an Trägers HEA 120 im gedämmten Bereich.

Befestigung gem. Statikplanung inkl. Bohrung, Verbindungs- und Befestigungsmittel und Höhenausgleich. Das Gewicht der Kopfplatten ist bereits in der Hauptposition enthalten.

Die Position beinhaltet die Verbindung und das Element zur thermischen Trennung
Menge: 1,000 St
Kostengruppe DIN 276 2018-12: 361

**01.04.0100 H-förmige Stahl-Unterkonstruktion zur Türbefestigung**
H-förmigen Stahl-Unterkonstruktion in Fassadenebene zur Aufnahme und Befestigung einer Türanlage.
Stahl S235JR DIN EN 10025-2, Werkstoff-Nr 1.0038, Vorbereitungsgrad der Stahloberfläche P2 DIN EN ISO 8501-3, feuerverzinkt DIN EN ISO 1461, werkseitiger Korrosionsschutz,
werkseitige Konstruktion geschraubt,
Baustellenstöße geschraubt.

Konstruktion aus Stahlhohlprofilen ca. 160 × 80 mm, bzw. nach statischer Erfordernis, bestehend aus:
2 Stück vertikalen Profilen, L jeweils ca. 3.350 mm
1 Stück horizontalem Profil, L ca. 1.200 mm
Ausführung als zweiteilige Konstruktion mit unterer Fußplatte, einschließlich aller erforderlichen Kopf-, Anschluss-, Verbindungs- und Befestigungsmittel. Befestigung an der Unterkonstruktion der Fassade sowie auf bauseits vorhandenen Stahlfußpunkten.
Menge: 0,325 t
Kostengruppe DIN 276 2018-12: 361

**01.04.0110 Verbindung Stütze/Fußplatte an Stahlfußpunkt, Holhprofil**
Liefern und Herstellen der Verbindung am Hohlprofil 160 x 80mm befindlichen Fußplatte an bauseitigen Stahlfußpunkt aus Stahlhohlprofil mit Kopfplatte,
Befestigung gem. Statikplanung inkl. Bohrung, Verbindungs- und Befestigungsmittel und Höhenausgleich. Das Gewicht der Fußplatten ist bereits in der Hauptposition enthalten.

Die Position beinhaltet die Verbindung mit 2 Stk Bolzenankern pro Kopfplatte aus galvanisch verzinktem Stahl.
Menge: 4,000 St
Kostengruppe DIN 276 2018-12: 361

#### Abschnitt 01.05 Freitragender Sichtbalken

**01.05.0010 Träger mit Doppelbiegung Wand S235J2+N Einzelmasse 128 kg/m verz L 16000-17000mm**
STLB-Bau 2026-04 017
Träger, Einbauort Wand, Einbauhöhe bis 5 m,
Profil 'HEA 400'

Stahl S235J2+N DIN EN 10025-2, Werkstoff-Nr 1.0117,
Einzelmasse Stahl '128' kg/m,
Vorbereitungsgrad der Stahloberfläche P2 DIN EN ISO 8501-3, feuerverzinkt DIN EN ISO 1461, werkseitiger Korrosionsschutz,
werkseitige Konstruktion geschweißt,
Baustellenstöße geschraubt, mit Sechskantschrauben DIN 7990, feuerverzinkt DIN EN ISO 10684, Einzellänge über 16000 bis 17000 mm, mit Kopfplatte, beidseitig,
Kopfplatte B/H/T in mm '220/220/15mm'

erhöhte Maßtoleranzen für Längenmaße, DIN EN ISO 13920 Toleranzklasse A, erhöhte Maßtoleranzen für Winkelmaße, DIN EN ISO 13920 Toleranzklasse B, erhöhte Geradheits-, Ebenheits- und Parallelitätstoleranzen, DIN EN ISO 13920 Toleranzklasse E, Ausführung gemäß Zeichnung.
Menge: 2,260 t
Leistungsbereichkatalog: 017
2.DIN276_08: 331
Kostengruppe DIN 276 2018-12: 361

**01.05.0020 Verbindung Stahlträger Stahlbetonwand, freitragender Träger Glasdach**
Liefern und Herstellen der Verbindung,  der am HEA 400,
befindlichen Kopfplatte an der Stahlbetonwand, mit thernischer Trennung, Bauteil- Grundplatte Befestigung gem. Statikplanung inkl. Bohrung, Verbindungs- und Befestigungsmittel, Wärmegedämmter Anschlusskörper,
Das Gewicht der Platten ist bereits in der Hauptpositionenthalten.
statische Position TZ21-1
Menge: 2,000 St
Kostengruppe DIN 276 2018-12: 361

**01.05.0030 Einbauteil Auflagerung Stb.-Wand**
Auflager, Einbauort Wand, Einbauhöhe bis 5 m,
Fachwerkkonstruktion aus HEA 120 L in mm 150, mit beidseitiger Platte, Einbauplatte B/H/T in mm 50/114/15, und stirnplatte B/H/T in mm 250/250/15, Stahl S235J2+N DIN EN 10025-2, Werkstoff-Nr 1.0117, Vorbereitungsgrad der Stahloberfläche P2 DIN EN ISO 8501-3, feuerverzinkt DIN EN ISO 1461, werkseitiger Korrosionsschutz, werkseitige Konstruktion geschweißt,
Baustellenstöße geschraubt, mit Sechskantschrauben DIN 7990, feuerverzinkt DIN EN ISO 10684,
erhöhte Maßtoleranzen für Längenmaße, DIN EN ISO 13920 Toleranzklasse A, erhöhte Maßtoleranzen für Winkelmaße, DIN EN ISO 13920 Toleranzklasse B, erhöhte Geradheits-, Ebenheits- und Parallelitätstoleranzen, DIN EN ISO 13920 Toleranzklasse E, Ausführung gemäß statischer Pos. TZ21
liefern für bauseitigen Einbau.
Menge: 2,000 St
Kostengruppe DIN 276 2018-12: 361

#### Abschnitt 01.06 Auflagerprofile für Traperzblech

*Hinweis: Die nachfolgend beschriebenen Winkelprofile*
Die nachfolgend beschriebenen Winkelprofile
120x80x10mm, sind als Auflagerprofile für die Trapezblechprofile an den aufgehenden Wänden und den Stirnseiten der Stahlbetondecken des Treppenhauses mittels Befestigung mit Bolzenanker FAZ M12 mit e<= 1,00m auszubilden. Die Profile folgen dem 2% Dachgefälle.
Die erforderlichen Massen für die Verbindungsmittel wie Kopfplatten, Winkel, Schrauben, Bolzen etc. sind in der abgefragten Länge zu berücksichtigen, und die Angebotszahlen entsprechend zu kalkulieren.

**01.06.0010 Auflagerwinkel L 120/80/10mm Formstahl S235**
Einbauort Dach, Einbauhöhe bis 5 m,
Profil 'L 200/200/10'

Vorbereitungsgrad der Stahloberfläche P2 DIN EN ISO
8501-3, Korrosivitätskategorie C3, mäßige Belastung
Korrosionsschutz: Oberfläche feuerverzinkt DIN EN ISO 1461, werkseitiger Korrosionsschutz
einschl Bolzenanker FAZ II Plus; M12/10; e< 1,00m (in längsrichtung an Neigung angepasst); Verbindungsmittel zwischen Trapezprofil und Winkelprofil nach Wahl des AN; feuerverzinkt DIN EN ISO 10684, Ausführung gemäß statischer Position, erhöhte Maßtoleranzen für Längenmaße, DIN EN ISO 13920
Toleranzklasse A, erhöhte Maßtoleranzen für Winkelmaße,
DIN EN ISO 13920 Toleranzklasse A, erhöhte Geradheits-,
Ebenheits- und Parallelitätstoleranzen, DIN EN ISO
13920 Toleranzklasse E.
Menge: 33,000 m
2.DIN276_08: 361000000
Leistungsbereichkatalog: 017
2.DIN276_08: 361
Kostengruppe DIN 276 2018-12: 361

### Bereich 02 Trapezblechdach

#### Abschnitt 02.01 Tragschale Trapezblech

*Hinweis: Dacheindeckung in 2% Gefälle*
Das Trapezblech (Dacheindeckung) wurde durch den Statiker vordimensioniert. Das statische System wurde so gewählt, dass im Zuge der Nutzung ggf. ein Austausch einer technischen Anlage vorgenommen werden kann, was nur durch das temporäre Entfernen der Dachhaut möglich ist (siehe Angabe temporäre Einbringöffnung). Damit soll der Aufwand bei einem Austausch möglichst minimiert werden.
Die statische Berechnung der Dacheindeckung (Trapezprofil) einschließlich der Ermittlung der Auflagerkräfte erfolgte durch den Statiker. Das Trapezblech ist als Einfeld- oder Dreifeldträger zu verlegen. Nachweise der Befestigungen sind ggf. zu erstellen und zur Prüfung einzureichen.

Die Wandausbildung inkl. Attika (TZ2) ist nicht Bestandteil der statischen Berechnungen, und ist vom Anbieter / Hersteller nachzuweisen und ggf. zur Prüfung einzureichen.

Die Wahl und der statische Nachweis der Verbindungsmittel an die Unterkonstruktion obliegt der ausführenden Firma.
Die entsprechende Neigung (Gefälle) ist dem Querschnitt bzw. den Ausführungsplänen der Objektplanung zu entnehmen.

Die nicht bearbeiteten Konstruktionsdetails sind Leistungsgegenstand des AN`s.

Die Öffnungen innerhalb der Dacheindeckung (Trapezblech) wurden mit der Fachplanung Gebäudetechnik abgestimmt und sind berücksichtigt. Hierzu werden Wechsel eingebaut, die wiederum auf sogenannten Wechselträger aufliegen und die Belastung auf die Hauptträger abtragen. Über die Hauptträger wird die Belastung in die Stützen und somit in die Stahlbeton-konstruktion abgetragen.

Liefern und montieren inkl. aller Stoßüberlappungen, Verschnitte und nach statischer Berechnung erforderlichen Befestigungsmittel.

**02.01.0010 Stahltrapezprofil Profil Stahl S280GD organisch besch Profil 165/250 D 1mm**
STLB-Bau 2026-04 017
Stahltrapezprofil DIN EN 1090-1 als Tragschale für Flachdachaufbau, konstruktive Ausbildung DIN EN 1090-4, aus Stahlblech DIN EN 10346 S280GD, zusätzlich bandbeschichtet, Korrosivitätskategorie der Oberseite C3 (mäßig) DIN EN ISO 12944-2, Korrosivitätskategorie der Unterseite C3 (mäßig) DIN EN ISO 12944-2, Beschichtung mit mittlerer Schutzdauer (M) DIN 55634-1, Farbton grauweiß, Höhe/Rippenbreite 165/250 mm, Nennblechdicke 1 mm, auf Stahlunterkonstruktion, max. Durchbiegung l/300, mit bauaufsichtlich zugelassenen Verbindungselementen aus nichtrostendem Stahl befestigen, Ausführung gemäß Zeichnung.
Menge: 635,000 m2
Leistungsbereichkatalog: 017
2.DIN276_08: 361
Kostengruppe DIN 276 2018-12: 363

**02.01.0020 Randversteifung Anschlusswinkel Profil Stahl S280GD organisch besch D 1,25mm Zuschnitt-B 500mm 3xgekantet**
STLB-Bau 2026-04 017
Randversteifung als Anschlusswinkel längs zur Profilrichtung, aus Stahl S280GD, organisch beschichtet, Blechdicke 1,25 mm, Zuschnittbreite 500 mm, 3 x gekantet.
Menge: 115,000 m
Leistungsbereichkatalog: 017
2.DIN276_08: 363
Kostengruppe DIN 276 2018-12: 363

**02.01.0030 Anschlusswinkel Profil Stahl S280GD organisch besch D 1,25mm Zuschnitt-B 500mm 1xgekantet**
STLB-Bau 2026-04 017
Anschlusswinkel quer zur Profilrichtung, aus Stahl S280GD, organisch beschichtet, Blechdicke 1,25 mm, Zuschnittbreite 500 mm, 1 x gekantet.
Menge: 9,000 m
Leistungsbereichkatalog: 017
2.DIN276_08: 363
Kostengruppe DIN 276 2018-12: 363

**02.01.0040 Anschlusswinkel segmentiert, Profil Stahl S280GD organisch besch D 1,5mm Zuschnitt-B 300mm 1xgekantet**
Anschlusswinkel segmentiert, quer zur Profilrichtung, aus Stahl S280GD, organisch beschichtet, Blechdicke 1,25 mm, Zuschnittbreite 500 mm, 1 x gekantet.
Menge: 29,000 m
Kostengruppe DIN 276 2018-12: 363

**02.01.0050 Zulage für temporäre Dachöffnung**
herstellen einer Temporären Dachöffnung, absichern des Öffnungsbereiches, zeitversetzten Schließen der Öfnnung.
Abmessungen ca. 2,00x5,51m + 1,49x5,50m
Menge: 2,000 St
Kostengruppe DIN 276 2018-12: 363

**02.01.0060 Dachausschnitt herstellen Profil Stahl S280GD organisch besch D 1,5mm rund Durchm 120 mm**
*** Bezugsbeschreibung
Dachausschnitt herstellen in Trapezprofil, aus Stahl S280GD, organisch beschichtet, Blechdicke 1,5 mm, rund,
Ausschnittdurchmesser 120 mm, oberseitig mit Verstärkungsblech, Ausführung DIN EN 1090-4.
Menge: 11,000 St
Leistungsbereichkatalog: 017
2.DIN276_08: 362
Kostengruppe DIN 276 2018-12: 363

**02.01.0070 Dachausschnitt herstellen Profil Stahl S280GD organisch besch D 1,5mm rund Durchm 900 mm**
STLB-Bau 2026-04 017
Dachausschnitt herstellen in Trapezprofil, aus Stahl S280GD, organisch beschichtet, Blechdicke 1,5 mm, rund,
Ausschnittdurchmesser '900' mm,
oberseitig mit Verstärkungsblech, Ausführung DIN EN 1090-4, Ausführung gemäß Zeichnung.
Menge: 1,000 St
Leistungsbereichkatalog: 017
2.DIN276_08: 362
Kostengruppe DIN 276 2018-12: 362

**02.01.0080 Dachausschnitt herstellen Profil Stahl S280GD organisch besch D 1,5mm rund Durchm 600 mm**
*** wie Position 02.01.0060
STLB-Bau 2026-04 017
Dachausschnitt herstellen in Trapezprofil, aus Stahl S280GD, organisch beschichtet, Blechdicke 1,5 mm, rund,
Ausschnittdurchmesser '600' mm,
oberseitig mit Verstärkungsblech, Ausführung DIN EN 1090-4.
Menge: 4,000 St
Leistungsbereichkatalog: 017
2.DIN276_08: 362
Kostengruppe DIN 276 2018-12: 362

**02.01.0090 Dachausschnitt herstellen Profil Stahl S280GD organisch besch D 1,5mm rund Durchm 1100 mm**
*** wie Position 02.01.0060
STLB-Bau 2026-04 017
Ausschnittdurchmesser '1100' mm,
Menge: 2,000 St
Leistungsbereichkatalog: 017
2.DIN276_08: 362
Kostengruppe DIN 276 2018-12: 363

**02.01.0100 Dachausschnitt herstellen Profil Stahl S280GD organisch besch D 1,5mm rund Durchm 500 mm**
*** wie Position 02.01.0060
STLB-Bau 2026-04 017
Dachausschnitt herstellen in Trapezprofil, aus Stahl S280GD, organisch beschichtet, Blechdicke 1,5 mm, rund,
Ausschnittdurchmesser '500' mm,
oberseitig mit Verstärkungsblech, Ausführung DIN EN 1090-4.
Menge: 1,000 St
Leistungsbereichkatalog: 017
2.DIN276_08: 362
Kostengruppe DIN 276 2018-12: 362

**02.01.0110 Dachausschnitt herstellen Profil Stahl S280GD organisch besch D 1,5mm rechteckig L 300 mm B 360 mm**
*** wie Position 02.01.0060
STLB-Bau 2026-04 017
rechteckig,
Ausschnittlänge '300' mm,
Ausschnittbreite '360' mm,
Menge: 1,000 St
Leistungsbereichkatalog: 017
2.DIN276_08: 362
Kostengruppe DIN 276 2018-12: 363

**02.01.0120 Dachausschnitt herstellen Profil Stahl S280GD organisch besch D 1,5mm rechteckig L 800 mm B 800 mm**
*** wie Position 02.01.0060
STLB-Bau 2026-04 017
rechteckig,
Ausschnittlänge '800' mm,
Ausschnittbreite '800' mm,
Menge: 1,000 St
Leistungsbereichkatalog: 017
2.DIN276_08: 362
Kostengruppe DIN 276 2018-12: 363

**02.01.0130 Dachausschnitt herstellen Profil Stahl S280GD organisch besch D 1,5mm rechteckig L 1500 mm B 2400 mm**
*** wie Position 02.01.0060
STLB-Bau 2026-04 017
rechteckig,
Ausschnittlänge '1500' mm,
Ausschnittbreite '2400' mm,
Menge: 1,000 St
Leistungsbereichkatalog: 017
2.DIN276_08: 362
Kostengruppe DIN 276 2018-12: 363

**02.01.0140 Dachausschnitt herstellen Profil Stahl S280GD organisch besch D 1,5mm rechteckig L 2000 mm B 1200 mm**
*** wie Position 02.01.0060
STLB-Bau 2026-04 017
Dachausschnitt herstellen in Trapezprofil, aus Stahl S280GD, organisch beschichtet, Blechdicke 1,5 mm, rechteckig,
Ausschnittlänge '2000' mm,
Ausschnittbreite '1200' mm,
oberseitig mit Verstärkungsblech, Ausführung DIN EN 1090-4, Ausführung gemäß Zeichnung,
Zeichnungs-Nr 'D3206'
Menge: 1,000 St
Leistungsbereichkatalog: 017
2.DIN276_08: 362
Kostengruppe DIN 276 2018-12: 362

**02.01.0150 Dachausschnitt herstellen Profil Stahl S280GD organisch besch D 1,5mm rechteckig L 1200 mm B 2400 mm**
*** wie Position 02.01.0060
STLB-Bau 2026-04 017
rechteckig,
Ausschnittlänge '1200' mm,
Ausschnittbreite '2400' mm,
Menge: 1,000 St
Leistungsbereichkatalog: 017
2.DIN276_08: 362
Kostengruppe DIN 276 2018-12: 363

**02.01.0160 Längsschnitte**
Längsschnitte an den Stahltrapezprofilen auf der Baustelle mit geeigneten Schneidwerkzeugen ohne Funkenflug (unter Beachtung der IFBS-Montagerichtlinie).
Menge: 115,000 m
Kostengruppe DIN 276 2018-12: 363

**02.01.0170 Querschnitte**
Querschnitte an den Stahltrapezprofilen auf der Baustelle mit geeigneten Schneidwerkzeugen ohne Funkenflug (unter Beachtung der IFBS-Montagerichtlinie).
Menge: 28,000 m
Kostengruppe DIN 276 2018-12: 363

**02.01.0180 Querschnitte, bogenförmig r= ca. 7,05m**
Querschnitte, bogenförmig, r= ca. 7,05m, an den Stahltrapezprofilen auf der Baustelle mit geeigneten Schneidwerkzeugen ohne Funkenflug (unter Beachtung der IFBS-Montagerichtlinie).
Menge: 29,000 m
Kostengruppe DIN 276 2018-12: 363

**02.01.0190 Anschlussblech über Mauerwerkswand, Unterseite des Trapezbles**
Stahlblechs über den Mauerwerkswänden in der Technikzentrale an die Unterseite des Trapezblechprofils, zur Lagesicherung der Sickenfüller und Herstellung des Brandschutzes, Ausführung aus Stahl S235 gem. branschutztechnischen Erfordernis, Korrosionsschutz wie Ausführung Trapezblech, Befestigung mittels feuerverzinkter Sechskantschrauben.
Breite des Stahlblechs b= 1.250 mm. Stärke des
Stahlblechesstreifens d= 3mm, bzw nach Erfordernis,
Menge: 88,000 m
Kostengruppe DIN 276 2018-12: 363

**02.01.0200 Stahlblechstreifen, b 500mm, seitlich**
Stahlblechstreifen an aufgehenden Mauerwerkswänden in der Technikzentrale, zur Lagesicherung der Sickenfüller und Herstellung des Brandschutzes, an der Unterseite des Trapezblechprofils liefern und befestiegen.
Ausführung aus Stahl S235 gem. branschutztechnischen Erfordernis, Korrosionsschutz wie Ausführung Trapezblech, Befestigung mittels feuerverzinkter Sechskantschrauben.
Breite des Stahlblechs b= 500 mm. Stärke des
Stahlblechesstreifens d= 3mm, bzw. nach Erfordernis,
Einschießlich einseitigen Winkelbleche an Mauerwerkwand..
Zeichnung analog D1300
Menge: 37,000 m
Kostengruppe DIN 276 2018-12: 363

**02.01.0210 Stahlblechstreifen, b 1150-1300mm, unterhalb**
Stahlblechstreifen unterhalb der Trapezblecheindeckung über  den Wänden, ohne seitliche Winkelbleche.
b= 1150 - 1300mm
Zeichnung D1300
Menge: 88,000 m
Kostengruppe DIN 276 2018-12: 363

**02.01.0220 Brandschutzprofilfüller Profil 165/250 Mineralwolle A1**
*** Bezugsbeschreibung
STLB-Bau 2026-04 021
Brandschutzprofilfüller für Stahltrapezprofile, als Brandschutzmaßnahme DIN 18234, Höhe/Rippenbreite 165/250 mm, aus Mineralwolle, DIN EN 13162, Klasse A1 DIN 4102-1, Schmelzpunkt größer 1000 Grad C, DIN 4102-17, Einbau von oben.
Menge: 115,000 m2
Leistungsbereichkatalog: 021
2.DIN276_08: 363
Kostengruppe DIN 276 2018-12: 363

**02.01.0230 Brandschutzprofilfüller Profil 165/250 Mineralwolle A1**
*** wie Position 02.01.0220
STLB-Bau 2026-04 021
Einbau von unten.
Menge: 105,000 m2
Leistungsbereichkatalog: 021
2.DIN276_08: 363
Kostengruppe DIN 276 2018-12: 363

**02.01.0240 Punktueller Attika-Stahlwinkel auf ST-Betondach**
zur Aufnahme des Dachaufbaus innen und der VHF- Attika außen, auf der Stahlbetondecke liefern und befestigen.
Abmessungen ca.
Schenkel liegend 60 cm
Schenkel stehend Achse C, ca. 60cm
alle Winkel in Achsen W5, W8, W12 von H 70 fallend
b 250mm, D=6 mm bzw. gem. Statik AN
feuerverzinkt DIN EN ISO 1461, werkseitiger Korrosionsschutz,
Anpassung Höhe der Winkel aufgrund geneigtes Dach.
Oberkante aller Winkel = eine einheitliche umlaufende Höhe
Verankerung in Stahlbeton
Achsabstand Winkel ca. e = 958 mm umlaufend/ in Achspunkten,
Zeichnung D2703
Menge: 38,000 St
Kostengruppe DIN 276 2018-12: 363

**02.01.0250 Punktueller Attika-Stahlwinkel auf Trapezblech**
zur Aufnahme des Dachaufbaus innen und der VHF-Attika außen, auf dem Trapezblech liefern und befestigen.
Abmessungen ca.
Schenkel liegend 60 cm
Schenkel stehend Ost 70 cm
Schenkel stehend West 42 cm
alle Winkel in den Rundungen von H 70 auf 42 fallend
b 250mm, D=6 mm bzw. gem. Statik AN
feuerverzinkt DIN EN ISO 1461, werkseitiger Korrosionsschutz,
Anpassung Höhe der Winkel aufgrund geneigtes Dach.
Oberkante aller Winkel = eine einheitliche umlaufende Höhe
Verankerung in Trapezblech D=1 mm,
Verstärkungen nach Erfordernis
Achsabstand Winkel ca. e = 958 mm umlaufend/ in Achspunkten,
Untergrund Trapezblech
Zeichnung D2702, D3208
Menge: 126,000 St
Kostengruppe DIN 276 2018-12: 363

### Bereich 03 Besondere Leistungen

#### Abschnitt 03.01 Besondere Leistungen

**03.01.0010 Technische Bearbeitung / Werkstatt- und Montageplanung**
*** Pauschalposition
Erstellen der technischen Bearbeitung in Form einer Werkstatt-und Montageplanung in prüffähiger Form für den gesamten Umfang dieser Ausschreibung.

Die Ausarbeitung der Werkstatt- und Montageplanung muss anhand der genehmigten Statik erfolgen und alle gestalterisch relevanten und technischen Aspekte darstellen.
Die Befestigungspunkte der vorgehängten, hinterlüfteten Fassade an der Stahl- Basis Konstruktion sind in Abstimmung mit dem AN Fassaden aufzunehmen.

Die Grundlage für die Bearbeitung von Detailpunkten bildet die statische Berechnung.

Sollten Abweichungen von den durch den Statiker zur Prüfung eingereichten Profilen und Ausführungen erforderlich sein, so sind diese mit dem Architekten und dem vom AG beauftragten Tragwerksplaner detailliert abzustimmen. Der statische Nachweis ist direkt beim Prüfstatiker einzureichen;

Die Werkstatt- und Montageplanung ist als Prüfexemplar anzufertigen und vor Fertigung zur Einsicht und Freigabe an den Bauherrn bzw. die Planung zu übergeben. Übergabe in digitaler Form und in 2-facher Papierform. Die Papier- sowie Digitalfassungen müssen vollständig und in allen Punkten identisch sein.

einschließlich Erfüllung folgender Leistungen:

- Detailnachweis sämtlicher Anschlussverbindungen aller  Stahlteile einschl. der Angabe der Größen der Bolzen und
Muttern, sämtlicher Dübel und Dübelverbindungen, der
Qualität der Schweißnähte.
- Zeichnerischer Nachweis über die Verbindungen und
  Verbindungselemente der Stahkonstruktion in der
  Deckenkonstrukrtion zur Vorlage beim Architekten und
  Tragwerksplaner und Prüfingenieur.
- Erstellung von Montageablaufplänen auf Basis der
  Bauablaufbeschreibung des Tragwerkplaners und in
  Abstimmung mit der Bauleitung, Vorlage beim Architekten,
  Tragwerksplaner und Prüfingenieur.
- prüffähige Stücklisten

Art und Umfang der Fugen sind durch den AN vor Ausf ührung festzulegen und dem Archit ekten zur Freigabe vorzulegen.
Die erforderliche Überarbeit ung der Werkstatt - und Montagepläne zur Erreichung der Ausführungsgenehmigung ist einzukalkul ieren.
Die Übergabe der Planungsunterlagen hat rechtzeitig vor Ausführung der Arbeiten als pdf - Datei und 2-fach im Papierformat zu erfolgen. Es ist von zwei Prüfläufen mit je 10 AT auszugehen.
Die erforderlichen Aufmaße vor Ort als Grundlage für die Werk-
und Montageplanung sind Nebenleistunen und werden nicht gesondert vergütet.

Übergabe in digitaler Form und in 2-facher Papierform an den
Prüfstatiker. Die Papier- sowie Digitalfassungen müssen vollständig und in allen Punkten identisch sein.
Menge: 1,000 psch
Leistungsbereichkatalog: 017
2.DIN276_08: 351
Kostengruppe DIN 276 2018-12: 361

**03.01.0020 Dokumentation**
*** Pauschalposition
Für die Dokumentation der geleisteten Arbeiten für das Gewerk
der Stahlbauarbeiten - Technikzentrale

4. OG - sind durch den Auftragnehmer die nachfolgend beschriebenen Leistungen zu erbringen.

Rahmenbedingungen :
Der Auftragnehmer (AN) hat für die von ihm errichteten Gebäude- und Anlagenteile die Baudokumentation projektbegleitend zu erstellen und spätestens 4 Wochen vor der geplanten Abnahme der entsprechenden Gebäude-  und Anlagenteile dem Auftraggeber (AG) zur Prüfung zu übergeben. Zu diesem Zeitpunkt noch nicht erstellbare Unterlagen sind separat zu benennen. Für diese Dokumentationsbestandteile sind entsprechende Platzhalter -wird nachgereicht- vorzusehen. Das Fehlen der Unterlagen ist zu begründen, sowie ein verbindlicher Zeitpunkt zur Vorlage der fehlenden Unterlagen mit dem AG abzustimmen.
Eine Abstimmung zu den Details der beizubringenden Dokumentation hat spätestens 8 Wochen vor Abnahme der jeweiligen Gebäude- und Anlagenteile mit dem AG zu erfolgen.
Zur Sicherstellung, dass die fehlenden Unterlagen bei Nichterstellung durch den AN, durch einen Dritten erstellt werden können, behält der AG sich vor, einen Einbehalt der unbestrittenen Forderungen des AN in entsprechender Höhe vorzunehmen.
Die Baudokumentation ist dem AG, gemäß der beigefügten Checkliste 2-fach in Papierform, in beschrifteten Ordnern (gem. Vorgaben des BLB) einschließlich Inhaltsverzeichnis und 2-fach in digitaler Form, auf Datenträger zu übergeben. Die Ablagestruktur der digitalen Dokumentation ist hierbei identisch mit der Papierversion.

Die vom AN in digitaler Form zu übergebenden Zeichnungen
sind gemäß der CAD-Standards des BLB zu erstellen.
Für jede installierte Anlage ist ein Anlagenpass (Anlage: KG 361
Stahlbauarbeiten - Technikzentrale 4.OG) zu erstellen. Hierfür werden dem AN nach Auftragserteilung die Mustervorlagen zur
Verfügung gestellt.

Dateiformat / Dateibenennung :

Als einheitliches Austauschformat für die erstellten Dokumentationsbestandteile wird PDF festgelegt. Größere PDF-Dateien sollten eine Suchfunktion enthalten. Alle Originaldateien, welche für die Dokumentationsfortschreibung notwendig sind, sind zusätzlich im Originalformat zu liefern. Das
betrifft im Besonderen alle CAD-Dateien, diese sind bei Übergabe der Dokumentation zusätzlich im dwg- und dwf-Format zu liefern.
Jedes Dokument muss eindeutig benannt werden, sodass auf den Inhalt zu schließen ist .  Jedoch muss hierbei auf die Länge
der gesamten Ordnerstruktur inkl. Dateibezeichnung geachtet werden. Diese sollte maximal 150 Zeichen umfassen. Hierfür
sind ggf .  Abkürzungen zu verwenden.
z. B. 300\330\361 Stahlbauarbeiten - Technikzentrale 4.OG \eindeutige_Detailbezeichnung.pdf
Menge: 1,000 psch
Kostengruppe DIN 276 2018-12: 361

### Bereich 04 Stundenlohnarbeiten

#### Abschnitt 04.01 Stundenlohnarbeiten

**04.01.0010 Bauvorarbeiter/-in sämtliche Kosten/Zuschläge**
STLB-Bau 2020-04 091
Stundenlohnarbeiten durch Bauvorarbeiter/-in
der Verrechnungssatz für die jeweilige Arbeitskraft umfasst sämtliche Aufwendungen wie Lohn- und Gehaltskosten, Lohn- und Gehaltsnebenkosten, Zuschläge, lohngebundene und lohnabhängige Kosten, sonstige Sozialkosten, Gemeinkosten, Wagnis und Gewinn.
Menge: 10,000 h
Leistungsbereichkatalog: 091
2.DIN276_08: 399
DIN276 alt: 62900
DIN276 neu: 399
DIN276_08: 399
Kostengruppe DIN 276 2018-12: 361

**04.01.0020 Baufacharbeiter/-in sämtliche Kosten/Zuschläge**
STLB-Bau 2020-04 091
Stundenlohnarbeiten durch Baufacharbeiter/-in
der Verrechnungssatz für die jeweilige Arbeitskraft umfasst sämtliche Aufwendungen wie Lohn- und Gehaltskosten, Lohn- und Gehaltsnebenkosten, Zuschläge, lohngebundene und lohnabhängige Kosten, sonstige Sozialkosten, Gemeinkosten, Wagnis und Gewinn.
Menge: 10,000 h
Leistungsbereichkatalog: 091
2.DIN276_08: 399
DIN276 alt: 62900
DIN276 neu: 399
DIN276_08: 399
Kostengruppe DIN 276 2018-12: 361

**04.01.0030 Bauhelfer/-in sämtliche Kosten/Zuschläge**
STLB-Bau 2020-04 091
Stundenlohnarbeiten durch Bauhelfer/-in
der Verrechnungssatz für die jeweilige Arbeitskraft umfasst sämtliche Aufwendungen wie Lohn- und Gehaltskosten, Lohn- und Gehaltsnebenkosten, Zuschläge, lohngebundene und lohnabhängige Kosten, sonstige Sozialkosten, Gemeinkosten, Wagnis und Gewinn.
Menge: 10,000 h
Leistungsbereichkatalog: 091
2.DIN276_08: 399
DIN276 alt: 62900
DIN276 neu: 399
DIN276_08: 399
Kostengruppe DIN 276 2018-12: 361
